# Mampara para ducha para minusválidos, rehabilitación y tercera edad

- Propiedad del archivo: CYPE INGENIEROS, S.A.
- Formato: FIEBDC-3/2002
- Ámbito geográfico: Guatemala
- Divisa: GTQ
- Costes indirectos: 3.00 %
- Gastos generales: 13.00 %
- Beneficio industrial: 6.00 %
- IVA: 12.00 %

## S Señalización y equipamiento

### SP Artefactos sanitarios adaptados y ayudas técnicas

#### SPM Mamparas

**SPM010** Ud Mampara para ducha para minusválidos, rehabilitación y tercera edad.
Mampara para ducha, de 720 a 1150 mm de ancho, 650 mm de longitud y 900 mm de altura, formada por dos puertas corredizas y una puerta plegable de panel sintético translúcido con perfiles de aluminio acabado lacado, color blanco, regulable en altura hasta 20 cm, con final de carrera; fijada a la pared derecha. Incluso fijaciones y silicona para sellado de juntas.
Incluye: Colocación y fijación. Sellado de juntas. Limpieza del elemento.
Criterio de medición de proyecto: Número de unidades previstas, según documentación gráfica de Proyecto.
Criterio de medición de obra: Se medirá el número de unidades realmente colocadas según especificaciones de Proyecto.

| Código | Ud | Descripción | Rendimiento | Precio | Importe |
|---|---|---|---|---|---|
| mt31abp181f | Ud | Mampara para ducha, de 720 a 1150 mm de ancho, 650 mm de longitud y 900 mm de altura, formada por dos puertas corredizas y una puerta plegable de panel sintético translúcido con perfiles de aluminio acabado lacado, color blanco, regulable en altura hasta 20 cm, con final de carrera; para fijar a la pared derecha; con fijaciones. (material) | 1.000 | 9028.27 | 9028.27 |
| mt30www005 | Ud | Cartucho de 300 ml de silicona ácida monocomponente, fungicida, para sellado de juntas en ambientes húmedos. (material) | 0.050 | 83.22 | 4.16 |
| mo011 | h | Montador. (mano de obra) | 2.465 | 60.70 | 149.63 |
| mo080 | h | Ayudante de montador. (mano de obra) | 1.233 | 44.16 | 54.45 |
| % | % | Herramienta menor | 2 % | 9236.51 | 184.73 |
|  |  | Costes directos |  |  | 9421.24 |
