# Equipamiento

- Propiedad del archivo: CYPE INGENIEROS, S.A.
- Formato: FIEBDC-3/2002
- Ámbito geográfico: Guatemala
- Divisa: GTQ
- Costes indirectos: 3.00 %
- Gastos generales: 13.00 %
- Beneficio industrial: 6.00 %
- IVA: 12.00 %

## U Urbanización interior de la parcela

### UD Pistas deportivas

#### UDE Equipamientos

**UDE010** Ud Equipamiento.
Equipamiento deportivo para pista de frontón, formado por línea de falta formada por pletina metálica y accesorios reglamentarios, según normativa federativa.
Incluye: Replanteo. Colocación del equipamiento.
Criterio de medición de proyecto: Número de unidades previstas, según documentación gráfica de Proyecto.
Criterio de medición de obra: Se medirá el número de unidades realmente ejecutadas según especificaciones de Proyecto.

| Código | Ud | Descripción | Rendimiento | Precio | Importe |
|---|---|---|---|---|---|
| mt47ede010c | Ud | Equipamiento deportivo para pista de frontón, compuesto de línea de falta con pletina metálica y accesorios reglamentarios, según normativa federativa. (material) | 1.000 | 1485.34 | 1485.34 |
| mo041 | h | Mampostero de obra civil. (mano de obra) | 1.196 | 59.07 | 70.65 |
| mo087 | h | Ayudante de mampostero de obra civil. (mano de obra) | 1.196 | 44.16 | 52.82 |
| % | % | Herramienta menor | 2 % | 1608.81 | 32.18 |
|  |  | Costes directos |  |  | 1640.99 |
