# Marcado de canchas sobre piso de resinas sintéticas

- Propiedad del archivo: CYPE INGENIEROS, S.A.
- Formato: FIEBDC-3/2002
- Ámbito geográfico: Guatemala
- Divisa: GTQ
- Costes indirectos: 3.00 %
- Gastos generales: 13.00 %
- Beneficio industrial: 6.00 %
- IVA: 12.00 %

## U Urbanización interior de la parcela

### UD Pistas deportivas

#### UDR Pisos de resinas sintéticas

**UDR020** Ud Marcado de canchas sobre piso de resinas sintéticas.
Marcado y señalización de pista de fútbol 11, sobre piso de resinas sintéticas, con líneas de 10 cm de ancho, continuas o discontinuas, en color a elegir, mediante aplicación de pintura acrílica mate vía agua, color a elegir, densidad 1,3 g/m³, viscosidad > 20 poises, según normas federativas.
Incluye: Preparación de la superficie. Ejecución del marcado.
Criterio de medición de proyecto: Número de unidades previstas, según documentación gráfica de Proyecto.
Criterio de medición de obra: Se medirá el número de unidades realmente ejecutadas según especificaciones de Proyecto.

| Código | Ud | Descripción | Rendimiento | Precio | Importe |
|---|---|---|---|---|---|
| mt27pij040 | kg | Pintura acrílica mate vía agua, color a elegir, densidad 1,3 g/m³, viscosidad > 20 poises. (material) | 20.000 | 105.99 | 2119.80 |
| mt47mpi030 | Ud | Rollo de cinta adhesiva. (material) | 40.000 | 22.81 | 912.40 |
| mo038 | h | Pintor. (mano de obra) | 23.047 | 59.07 | 1361.39 |
| mo076 | h | Ayudante de pintor. (mano de obra) | 23.047 | 44.16 | 1017.76 |
| % | % | Herramienta menor | 2 % | 5411.35 | 108.23 |
|  |  | Costes directos |  |  | 5519.58 |
