# Depósito para aprovechamiento de aguas pluviales. Instalación en el exterior

- Propiedad del archivo: CYPE INGENIEROS, S.A.
- Formato: FIEBDC-3/2002
- Ámbito geográfico: Guatemala
- Divisa: GTQ
- Costes indirectos: 3.00 %
- Gastos generales: 13.00 %
- Beneficio industrial: 6.00 %
- IVA: 12.00 %

## U Urbanización interior de la parcela

### UG Acumulación y gestión de aguas pluviales

#### UGD Depósitos

**UGD020** Ud Depósito para aprovechamiento de aguas pluviales. Instalación en el exterior.
Depósito para aprovechamiento de aguas pluviales, de polietileno de alta densidad, de 260 l, color marrón acabado imitación madera, de 650 mm de diámetro y 930 mm de altura, con dos conexiones roscadas de 3/4", grifo de latón acabado dorado con rosca macho de 3/4" y racor de conexión a manguera, tapón de 3/4" y elementos de fijación. Instalación en el exterior.
Criterio de valoración económica: El precio no incluye el filtro.
Incluye: Replanteo. Fijación y conexionado.
Criterio de medición de proyecto: Número de unidades previstas, según documentación gráfica de Proyecto.
Criterio de medición de obra: Se medirá el número de unidades realmente ejecutadas según especificaciones de Proyecto.

| Código | Ud | Descripción | Rendimiento | Precio | Importe |
|---|---|---|---|---|---|
| mt37dpb300a | Ud | Depósito para aprovechamiento de aguas pluviales, de polietileno de alta densidad, de 260 l, color marrón acabado imitación madera, de 650 mm de diámetro y 930 mm de altura, con dos conexiones roscadas de 3/4", grifo de latón acabado dorado con rosca macho de 3/4" y racor de conexión a manguera, tapón de 3/4" y elementos de fijación. (material) | 1.000 | 1738.13 | 1738.13 |
| mo008 | h | Plomero. (mano de obra) | 0.442 | 60.70 | 26.83 |
| mo107 | h | Ayudante de plomero. (mano de obra) | 0.442 | 44.07 | 19.48 |
| % | % | Herramienta menor | 2 % | 1784.44 | 35.69 |
|  |  | Costes directos |  |  | 1820.13 |
