# Tepe

- Propiedad del archivo: CYPE INGENIEROS, S.A.
- Formato: FIEBDC-3/2002
- Ámbito geográfico: Guatemala
- Divisa: GTQ
- Costes indirectos: 3.00 %
- Gastos generales: 13.00 %
- Beneficio industrial: 6.00 %
- IVA: 12.00 %

## U Urbanización interior de la parcela

### UJ Jardinería

#### UJC Tepes y gramas

**UJC010** m² Tepe.
Tepe de grama.
Incluye: Preparación del terreno con tractor y abonado de fondo. Colocación de tepes. Primer riego.
Criterio de medición de proyecto: Superficie medida en proyección horizontal, según documentación gráfica de Proyecto.
Criterio de medición de obra: Se medirá, en proyección horizontal, la superficie realmente ejecutada según especificaciones de Proyecto.

| Código | Ud | Descripción | Rendimiento | Precio | Importe |
|---|---|---|---|---|---|
| mt48tis020 | m² | Tepe. (material) | 1.050 | 40.54 | 42.57 |
| mt48tie030a | m³ | Tierra vegetal cribada, suministrada a granel. (material) | 0.100 | 188.40 | 18.84 |
| mt48tie040 | kg | Mantillo limpio cribado. (material) | 4.000 | 0.27 | 1.08 |
| mt48tif020a | kg | Abono para presiembra de grama. (material) | 0.100 | 11.45 | 1.15 |
| mt08aaa010a | m³ | Agua. (material) | 0.200 | 11.92 | 2.38 |
| mq09rod010 | h | Rodillo ligero. (maquinaria) | 0.058 | 28.31 | 1.64 |
| mq09mot010 | h | Motocultor 60/80 cm. (maquinaria) | 0.058 | 21.84 | 1.27 |
| mo040 | h | Jardinero. (mano de obra) | 0.241 | 59.07 | 14.24 |
| mo115 | h | Peón jardinero. (mano de obra) | 0.301 | 42.54 | 12.80 |
| % | % | Herramienta menor | 2 % | 95.97 | 1.92 |
|  |  | Costes directos |  |  | 97.89 |
