# Banco de madera

- Propiedad del archivo: CYPE INGENIEROS, S.A.
- Formato: FIEBDC-3/2002
- Ámbito geográfico: Guatemala
- Divisa: GTQ
- Costes indirectos: 3.00 %
- Gastos generales: 13.00 %
- Beneficio industrial: 6.00 %
- IVA: 12.00 %

## U Urbanización interior de la parcela

### UM Equipamiento urbano

#### UMB Bancos y mesas

**UMB020** Ud Banco de madera.
Banco con respaldo, de tablillas de madera tropical de 2,5x2,5 cm, sencillo, de 170 cm de longitud, pintado y barnizado, con soportes de pasamanos y tornillos y pasadores de acero cadmiado, fijado con tacos de expansión de acero, tornillos especiales y pasta química a una base de concreto f'c=210 kg/cm² (3000 psi), clase de exposición F0 S0 P0 C0, tamaño máximo del agregado 19 mm (3/4"), consistencia plástica. Incluso excavación y fundido de la base de apoyo. Totalmente montado.
Incluye: Replanteo de alineaciones y niveles. Excavación. Ejecución de la base de concreto. Colocación y fijación de las piezas.
Criterio de medición de proyecto: Número de unidades previstas, según documentación gráfica de Proyecto.
Criterio de medición de obra: Se medirá el número de unidades realmente ejecutadas según especificaciones de Proyecto.

| Código | Ud | Descripción | Rendimiento | Precio | Importe |
|---|---|---|---|---|---|
| mt52mug060i | Ud | Banco con respaldo, de tablillas de madera tropical de 2,5x2,5 cm, sencillo, de 170 cm de longitud, pintado y barnizado, con soportes de pasamanos y tornillos y pasadores de acero cadmiado. (material) | 1.000 | 2543.77 | 2543.77 |
| mt52mug200a | Ud | Repercusión, en la colocación de banco, de elementos de fijación sobre concreto: tacos de expansión de acero, tornillos especiales y pasta química. (material) | 1.000 | 56.48 | 56.48 |
| mt10hmf050Gdf | m³ | Concreto masivo f'c=210 kg/cm² (3000 psi), clase de exposición F0 S0 P0 C0, tamaño máximo del agregado 19 mm (3/4"), consistencia plástica, premezclado, según ACI 318. (material) | 0.200 | 1256.92 | 251.38 |
| op00tal010 |  | Taladro. | 1.000 | 0.00 | 0.00 |
| op00ato010 |  | Atornillador. | 1.000 | 0.00 | 0.00 |
| au00auh040 |  | Vibrador de concreto, eléctrico. | 1.000 | 0.00 | 0.00 |
| mo041 | h | Mampostero de obra civil. (mano de obra) | 0.502 | 59.07 | 29.65 |
| mo087 | h | Ayudante de mampostero de obra civil. (mano de obra) | 1.004 | 44.16 | 44.34 |
| % | % | Herramienta menor | 2 % | 2925.62 | 58.51 |
|  |  | Costes directos |  |  | 2984.13 |
