# Bolardo fijo de fundición

- Propiedad del archivo: CYPE INGENIEROS, S.A.
- Formato: FIEBDC-3/2002
- Ámbito geográfico: Guatemala
- Divisa: GTQ
- Costes indirectos: 3.00 %
- Gastos generales: 13.00 %
- Beneficio industrial: 6.00 %
- IVA: 12.00 %

## U Urbanización interior de la parcela

### UM Equipamiento urbano

#### UMH Hitos y bolardos

**UMH010** Ud Bolardo fijo de fundición.
Bolardo de fundición, de 820x185 mm, acabado con pintura antioxidante de color negro, fijado con tacos y tornillos de acero a una superficie soporte (no incluida en este precio). Totalmente montado.
Incluye: Replanteo de alineaciones y niveles. Colocación y fijación de las piezas.
Criterio de medición de proyecto: Número de unidades previstas, según documentación gráfica de Proyecto.
Criterio de medición de obra: Se medirá el número de unidades realmente ejecutadas según especificaciones de Proyecto.

| Código | Ud | Descripción | Rendimiento | Precio | Importe |
|---|---|---|---|---|---|
| mt52mug010a | Ud | Bolardo de fundición, de 820x185 mm, acabado con pintura antioxidante de color negro. (material) | 1.000 | 1876.28 | 1876.28 |
| mt52mug200h | Ud | Repercusión, en la colocación de bolardo, de elementos de fijación sobre superficie soporte: tacos y tornillos de acero. (material) | 1.000 | 38.19 | 38.19 |
| op00tal010 |  | Taladro. | 1.000 | 0.00 | 0.00 |
| op00ato010 |  | Atornillador. | 1.000 | 0.00 | 0.00 |
| mo041 | h | Mampostero de obra civil. (mano de obra) | 0.502 | 59.07 | 29.65 |
| mo087 | h | Ayudante de mampostero de obra civil. (mano de obra) | 0.251 | 44.16 | 11.08 |
| % | % | Herramienta menor | 2 % | 1955.20 | 39.10 |
|  |  | Costes directos |  |  | 1994.30 |
