# Muro de contención de mampostería

- Propiedad del archivo: CYPE INGENIEROS, S.A.
- Formato: FIEBDC-3/2002
- Ámbito geográfico: Guatemala
- Divisa: GTQ
- Costes indirectos: 3.00 %
- Gastos generales: 13.00 %
- Beneficio industrial: 6.00 %
- IVA: 12.00 %

## U Urbanización interior de la parcela

### UN Contenciones

#### UNM Muros de contención

**UNM010** m³ Muro de contención de mampostería.
Muro de contención de tierras de mampostería ordinaria de piedra granítica, a una cara vista, entre terrenos a distinto nivel, de hasta 3 m de altura, recibida con mortero de cemento confeccionado en obra, con 300 kg/m³ de cemento, color gris, con aditivo plastificante-aireante, dosificación 1:5, suministrado en sacos. Incluso tubos de PVC para drenaje.
Criterio de valoración económica: El precio no incluye la cimentación.
Incluye: Replanteo del muro. Colocación y aplomado de miras de referencia. Tendido de hilos entre miras. Limpieza y humectación del lecho de la primera hilada. Colocación de los mampuestos y acuñado de los mismos con ripios. Tanteo con regla y plomada, rectificando su posición mediante golpeo. Disposición de los tubos de drenaje. Refino, rejuntado y rehundido de juntas. Limpieza del paramento.
Criterio de medición de proyecto: Volumen medido sobre la sección teórica de cálculo, según documentación gráfica de Proyecto.
Criterio de medición de obra: Se medirá el volumen teórico ejecutado según especificaciones de Proyecto.

| Código | Ud | Descripción | Rendimiento | Precio | Importe |
|---|---|---|---|---|---|
| mt08pmu010b | m³ | Piedra granítica, para mampostería ordinaria. (material) | 0.810 | 186.57 | 151.12 |
| mt08aaa010a | m³ | Agua. (material) | 0.038 | 11.92 | 0.45 |
| mt01arg005a | t | Arena de cantera, para mortero preparado en obra. (material) | 0.301 | 162.52 | 48.92 |
| mt08cem000q | kg | Cemento gris en sacos. (material) | 57.285 | 2.09 | 119.73 |
| mt08adt040 | kg | Aditivo plastificante-aireante para morteros. (material) | 1.146 | 9.22 | 10.57 |
| mt36tie010da | m | Tubo de PVC, serie B, de 75 mm de diámetro y 3 mm de espesor, con extremo abocardado. (material) | 0.050 | 32.31 | 1.62 |
| mq06hor010 | h | Concretera mecánica eléctrica con una capacidad de amasado de 160 l. (maquinaria) | 0.154 | 24.91 | 3.84 |
| mo041 | h | Mampostero de obra civil. (mano de obra) | 2.533 | 59.07 | 149.62 |
| mo022 | h | Mampostero especialista albañil especialista colocador de piedra natural. (mano de obra) | 3.616 | 59.07 | 213.60 |
| mo060 | h | Ayudante de mampostero especialista albañil especialista colocador de piedra natural. (mano de obra) | 3.616 | 44.16 | 159.68 |
| % | % | Herramienta menor | 3 % | 859.15 | 25.77 |
|  |  | Costes directos |  |  | 884.92 |
