# Muro de concreto reforzado para vaso de piscina

- Propiedad del archivo: CYPE INGENIEROS, S.A.
- Formato: FIEBDC-3/2002
- Ámbito geográfico: Guatemala
- Divisa: GTQ
- Costes indirectos: 3.00 %
- Gastos generales: 13.00 %
- Beneficio industrial: 6.00 %
- IVA: 12.00 %

## U Urbanización interior de la parcela

### UP Piscinas

#### UPG Vasos, ménsulas y escaleras

**UPG008** m³ Muro de concreto reforzado para vaso de piscina.
Muro de concreto reforzado para vaso de piscina de superficie plana, de hasta 3 m de altura, realizado con concreto f'c=280 kg/cm² (4000 psi), clase de exposición F0 S0 P1 C1, tamaño máximo del agregado 12,5 mm (1/2"), consistencia blanda preparado en obra, y fundido con medios manuales, y fundido con medios manuales, y acero Grado 60 (fy=4200 kg/cm²), con una cuantía aproximada de 22 kg/m³. Incluso tubos de PVC para paso de instalaciones, alambre de atar y separadores.
Criterio de valoración económica: El precio incluye el corte, doblado y montaje de la armaduría en el lugar definitivo de su colocación en obra, pero no incluye el encofrado.
Incluye: Replanteo de la cimentación del muro. Colocación de las armadurías con separadores homologados. Resolución de juntas de mampostero. Preparación del concreto. Fundido y compactación del concreto. Curado del concreto. Reparación de defectos superficiales, si procede.
Criterio de medición de proyecto: Volumen medido sobre la sección teórica de cálculo, según documentación gráfica de Proyecto.
Criterio de medición de obra: Se medirá el volumen teórico ejecutado según especificaciones de Proyecto.

| Código | Ud | Descripción | Rendimiento | Precio | Importe |
|---|---|---|---|---|---|
| mt07aco020d | Ud | Separador homologado para muros. (material) | 8.000 | 0.51 | 4.08 |
| mt07aco140a | kg | Acero en varillas corrugadas, Grado 60 (fy=4200 kg/cm²), de varios diámetros, según NTG 36011, ASTM A 615 y ASTM A 615 M. (material) | 22.440 | 7.61 | 170.77 |
| mt08var050 | kg | Alambre galvanizado para atar, de 1,30 mm de diámetro. (material) | 0.286 | 11.92 | 3.41 |
| mt36tie010da | m | Tubo de PVC, serie B, de 75 mm de diámetro y 3 mm de espesor, con extremo abocardado. (material) | 0.050 | 32.31 | 1.62 |
| mt08aaa010a | m³ | Agua. (material) | 0.243 | 11.92 | 2.90 |
| mt01arg000q | m³ | Arena de río. (material) | 0.551 | 118.63 | 65.37 |
| mt01arg001qf | m³ | Piedrín de 1/2", de tamaño máximo 12,5 mm. (material) | 0.572 | 214.05 | 122.44 |
| mt08cem000q | kg | Cemento gris en sacos. (material) | 582.543 | 2.09 | 1217.51 |
| mq06hor010 | h | Concretera mecánica eléctrica con una capacidad de amasado de 160 l. (maquinaria) | 0.730 | 24.91 | 18.18 |
| op00ciz020 |  | Cizalla para acero en varillas corrugadas. | 1.000 | 0.00 | 0.00 |
| op00ata010 |  | Atadora de armaduría. | 1.000 | 0.00 | 0.00 |
| au00auh040 |  | Vibrador de concreto, eléctrico. | 1.000 | 0.00 | 0.00 |
| mo043 | h | Armador. (mano de obra) | 0.296 | 61.47 | 18.20 |
| mo090 | h | Ayudante de armador. (mano de obra) | 0.377 | 45.92 | 17.31 |
| mo113 | h | Peón mampostero. (mano de obra) | 1.284 | 42.54 | 54.62 |
| mo112 | h | Peón mampostero capacitado. (mano de obra) | 1.345 | 43.24 | 58.16 |
| mo045 | h | Fundidor de productos del concreto. (mano de obra) | 0.086 | 61.47 | 5.29 |
| mo092 | h | Ayudante fundidor de productos del concreto. (mano de obra) | 0.342 | 45.92 | 15.70 |
| % | % | Herramienta menor | 2 % | 1775.56 | 35.51 |
|  |  | Costes directos |  |  | 1811.07 |
