# Ménsula de concreto reforzado para borde de piscina desbordante

- Propiedad del archivo: CYPE INGENIEROS, S.A.
- Formato: FIEBDC-3/2002
- Ámbito geográfico: Guatemala
- Divisa: GTQ
- Costes indirectos: 3.00 %
- Gastos generales: 13.00 %
- Beneficio industrial: 6.00 %
- IVA: 12.00 %

## U Urbanización interior de la parcela

### UP Piscinas

#### UPG Vasos, ménsulas y escaleras

**UPG025** m³ Ménsula de concreto reforzado para borde de piscina desbordante.
Ménsula en "U" de concreto reforzado para borde de piscina desbordante, realizada con concreto f'c=280 kg/cm² (4000 psi), clase de exposición F0 S0 P1 C1, tamaño máximo del agregado 12,5 mm (1/2"), consistencia blanda preparado en obra, y fundido con medios manuales, y acero Grado 60 (fy=4200 kg/cm²), con una cuantía aproximada de 40 kg/m³. Montaje y desmontaje de sistema de encofrado formado por: superficie encofrante de tablones de madera, amortizables en 4 usos y estructura soporte vertical de puntales metálicos, amortizables en 150 usos. Incluso alambre de atar, separadores y líquido desencofrante, para evitar la adherencia del concreto al encofrado.
Criterio de valoración económica: El precio incluye el corte, doblado y conformado de la armaduría en taller de obra y el montaje en el lugar definitivo de su colocación en obra, pero no incluye las tuberías de desagüe, las boquillas de impulsión ni la toma del limpiafondos.
Incluye: Replanteo. Colocación de las armadurías con separadores homologados. Montaje del sistema de encofrado. Fundido y compactación del concreto. Desmontaje del sistema de encofrado. Curado del concreto.
Criterio de medición de proyecto: Volumen medido sobre las secciones teóricas de la excavación, según documentación gráfica de Proyecto.
Criterio de medición de obra: Se medirá el volumen teórico ejecutado según especificaciones de Proyecto, sin incluir los incrementos por excesos de excavación no autorizados.

| Código | Ud | Descripción | Rendimiento | Precio | Importe |
|---|---|---|---|---|---|
| mt08ema050b | m³ | Madera para encofrar, de 26 mm de espesor. (material) | 0.070 | 3060.45 | 214.23 |
| mt50spa081a | Ud | Puntal metálico telescópico, de hasta 3 m de altura. (material) | 0.075 | 153.04 | 11.48 |
| mt50spa052b | m | Tablón de madera de pino, de 20x7,2 cm. (material) | 0.112 | 50.25 | 5.63 |
| mt08var060 | kg | Puntas de acero de 20x100 mm. (material) | 0.280 | 69.56 | 19.48 |
| mt08dba010d | l | Agente desmoldeante, a base de aceites especiales, emulsionable en agua, para encofrados metálicos, fenólicos o de madera. (material) | 0.168 | 14.34 | 2.41 |
| mt07aco020a | Ud | Separador homologado para cimentaciones. (material) | 10.000 | 1.21 | 12.10 |
| mt07aco140a | kg | Acero en varillas corrugadas, Grado 60 (fy=4200 kg/cm²), de varios diámetros, según NTG 36011, ASTM A 615 y ASTM A 615 M. (material) | 42.000 | 7.61 | 319.62 |
| mt08var050 | kg | Alambre galvanizado para atar, de 1,30 mm de diámetro. (material) | 0.580 | 11.92 | 6.91 |
| mt08aaa010a | m³ | Agua. (material) | 0.243 | 11.92 | 2.90 |
| mt01arg000q | m³ | Arena de río. (material) | 0.551 | 118.63 | 65.37 |
| mt01arg001qf | m³ | Piedrín de 1/2", de tamaño máximo 12,5 mm. (material) | 0.572 | 214.05 | 122.44 |
| mt08cem000q | kg | Cemento gris en sacos. (material) | 582.543 | 2.09 | 1217.51 |
| mq06hor010 | h | Concretera mecánica eléctrica con una capacidad de amasado de 160 l. (maquinaria) | 0.730 | 24.91 | 18.18 |
| op00ciz020 |  | Cizalla para acero en varillas corrugadas. | 1.000 | 0.00 | 0.00 |
| op00ata010 |  | Atadora de armaduría. | 1.000 | 0.00 | 0.00 |
| au00auh040 |  | Vibrador de concreto, eléctrico. | 1.000 | 0.00 | 0.00 |
| mo044 | h | Encofrador. (mano de obra) | 0.978 | 61.47 | 60.12 |
| mo091 | h | Ayudante de encofrador. (mano de obra) | 0.978 | 45.92 | 44.91 |
| mo043 | h | Armador. (mano de obra) | 0.313 | 61.47 | 19.24 |
| mo090 | h | Ayudante de armador. (mano de obra) | 0.352 | 45.92 | 16.16 |
| mo113 | h | Peón mampostero. (mano de obra) | 1.284 | 42.54 | 54.62 |
| mo112 | h | Peón mampostero capacitado. (mano de obra) | 1.345 | 43.24 | 58.16 |
| mo045 | h | Fundidor de productos del concreto. (mano de obra) | 0.086 | 61.47 | 5.29 |
| mo092 | h | Ayudante fundidor de productos del concreto. (mano de obra) | 0.342 | 45.92 | 15.70 |
| % | % | Herramienta menor | 2 % | 2292.46 | 45.85 |
|  |  | Costes directos |  |  | 2338.31 |
