# Escalonado de escalera para vaso de piscina

- Propiedad del archivo: CYPE INGENIEROS, S.A.
- Formato: FIEBDC-3/2002
- Ámbito geográfico: Guatemala
- Divisa: GTQ
- Costes indirectos: 3.00 %
- Gastos generales: 13.00 %
- Beneficio industrial: 6.00 %
- IVA: 12.00 %

## U Urbanización interior de la parcela

### UP Piscinas

#### UPG Vasos, ménsulas y escaleras

**UPG040** m Escalonado de escalera para vaso de piscina.
Escalonado de escalera recto para vaso de piscina, realizado con ladrillos cerámicos huecos dobles, para revestir, 24x11,5x9 cm, con juntas de 10 mm de espesor, recibidos con mortero de cemento confeccionado en obra, con 250 kg/m³ de cemento, color gris, dosificación 1:6, suministrado en sacos.
Criterio de valoración económica: El precio no incluye el revestimiento.
Incluye: Limpieza y preparación de la superficie de apoyo. Replanteo. Preparación del mortero. Colocación de las piezas por hiladas a nivel.
Criterio de medición de proyecto: Longitud medida según documentación gráfica de Proyecto.
Criterio de medición de obra: Se medirá la longitud realmente ejecutada según especificaciones de Proyecto.

| Código | Ud | Descripción | Rendimiento | Precio | Importe |
|---|---|---|---|---|---|
| mt04lvc010c | Ud | Ladrillo cerámico hueco doble, para revestir, 24x11,5x9 cm, densidad 780 kg/m³. (material) | 11.000 | 2.54 | 27.94 |
| mt08aaa010a | m³ | Agua. (material) | 0.004 | 11.92 | 0.05 |
| mt01arg005a | t | Arena de cantera, para mortero preparado en obra. (material) | 0.019 | 162.52 | 3.09 |
| mt08cem000q | kg | Cemento gris en sacos. (material) | 2.911 | 2.09 | 6.08 |
| mq06hor010 | h | Concretera mecánica eléctrica con una capacidad de amasado de 160 l. (maquinaria) | 0.009 | 24.91 | 0.22 |
| op00amo010 |  | Amoladora o radial. | 1.000 | 0.00 | 0.00 |
| mo041 | h | Mampostero de obra civil. (mano de obra) | 0.488 | 59.07 | 28.83 |
| mo087 | h | Ayudante de mampostero de obra civil. (mano de obra) | 0.343 | 44.16 | 15.15 |
| % | % | Herramienta menor | 2 % | 81.36 | 1.63 |
|  |  | Costes directos |  |  | 82.99 |
