# Skimmer

- Propiedad del archivo: CYPE INGENIEROS, S.A.
- Formato: FIEBDC-3/2002
- Ámbito geográfico: Guatemala
- Divisa: GTQ
- Costes indirectos: 3.00 %
- Gastos generales: 13.00 %
- Beneficio industrial: 6.00 %
- IVA: 12.00 %

## U Urbanización interior de la parcela

### UP Piscinas

#### UPM Complementos para vaso de piscina

**UPM010** Ud Skimmer.
Skimmer con boca estándar, de resinas termoplásticas de ABS, color blanco, con tapa cuadrada, flotador de compuerta, clapeta para regulación de caudal y cesto recogehojas. Incluso piezas de conexión.
Incluye: Montaje, conexionado y comprobación de su correcto funcionamiento.
Criterio de medición de proyecto: Número de unidades previstas, según documentación gráfica de Proyecto.
Criterio de medición de obra: Se medirá el número de unidades realmente ejecutadas según especificaciones de Proyecto.

| Código | Ud | Descripción | Rendimiento | Precio | Importe |
|---|---|---|---|---|---|
| mt47ped030b | Ud | Skimmer con boca estándar, de resinas termoplásticas de ABS, color blanco, con tapa cuadrada, flotador de compuerta, clapeta para regulación de caudal y cesto recogehojas, incluso piezas de conexión. (material) | 1.000 | 1113.83 | 1113.83 |
| mo008 | h | Plomero. (mano de obra) | 0.306 | 60.70 | 18.57 |
| mo107 | h | Ayudante de plomero. (mano de obra) | 0.306 | 44.07 | 13.49 |
| % | % | Herramienta menor | 2 % | 1145.89 | 22.92 |
|  |  | Costes directos |  |  | 1168.81 |
