# Trampa de grasas de acero inoxidable

- Propiedad del archivo: CYPE INGENIEROS, S.A.
- Formato: FIEBDC-3/2002
- Ámbito geográfico: Guatemala
- Divisa: GTQ
- Costes indirectos: 3.00 %
- Gastos generales: 13.00 %
- Beneficio industrial: 6.00 %
- IVA: 12.00 %

## U Urbanización interior de la parcela

### US Depuración de aguas residuales domésticas

#### USA Accesorios

**USA020** Ud Trampa de grasas de acero inoxidable.
Trampa de grasas de acero inoxidable AISI 304, de 118 litros, de 1,75 litros/s de caudal máximo de aguas grises y de 750x350x450 mm, con tapa, cesta de desbaste extraíble, llave de vaciado, boca de entrada y boca de salida de 90 mm de diámetro.
Incluye: Replanteo. Colocación. Conexionado y comprobación de su correcto funcionamiento.
Criterio de medición de proyecto: Número de unidades previstas, según documentación gráfica de Proyecto.
Criterio de medición de obra: Se medirá el número de unidades realmente ejecutadas según especificaciones de Proyecto.

| Código | Ud | Descripción | Rendimiento | Precio | Importe |
|---|---|---|---|---|---|
| mt46fgp100c | Ud | Trampa de grasas de acero inoxidable AISI 304, de 118 litros, de 1,75 litros/s de caudal máximo de aguas grises y de 750x350x450 mm, con tapa, cesta de desbaste extraíble, llave de vaciado, boca de entrada y boca de salida de 90 mm de diámetro, para instalación bajo encimera. (material) | 1.000 | 20089.46 | 20089.46 |
| mo008 | h | Plomero. (mano de obra) | 0.609 | 60.70 | 36.97 |
| mo107 | h | Ayudante de plomero. (mano de obra) | 0.609 | 44.07 | 26.84 |
| % | % | Herramienta menor | 2 % | 20153.27 | 403.07 |
|  |  | Costes directos |  |  | 20556.34 |
