# Vallado de parcela de piezas prefabricadas tipo cortaviento, sobre muro

- Propiedad del archivo: CYPE INGENIEROS, S.A.
- Formato: FIEBDC-3/2002
- Ámbito geográfico: Guatemala
- Divisa: GTQ
- Costes indirectos: 3.00 %
- Gastos generales: 13.00 %
- Beneficio industrial: 6.00 %
- IVA: 12.00 %

## U Urbanización interior de la parcela

### UV Cerramientos exteriores

#### UVB Balaustradas y cortavientos

**UVB020** m Vallado de parcela de piezas prefabricadas tipo cortaviento, sobre muro.
Vallado de parcela formado por 6 piezas prefabricadas tipo cortaviento de concreto de color blanco, de sección rectangular, de 6x17x60 cm, en posición vertical, recibidas con mortero de cemento y cal, confeccionado en obra, dosificación 1:1:7, sobre muro de mampostería u concreto; con, piezas cubremuros prefabricadas de 20x7x100 cm y bases prefabricadas de 14x2,5x100 cm.
Incluye: Limpieza y preparación del borde de apoyo. Presentación y montaje en seco de las piezas. Colocación de las piezas. Rejuntado y perfilado de juntas con mortero de cemento.
Criterio de medición de proyecto: Longitud medida según documentación gráfica de Proyecto.
Criterio de medición de obra: Se medirá la longitud realmente ejecutada según especificaciones de Proyecto.

| Código | Ud | Descripción | Rendimiento | Precio | Importe |
|---|---|---|---|---|---|
| mt08aaa010a | m³ | Agua. (material) | 0.013 | 11.92 | 0.15 |
| mt01arg005a | t | Arena de cantera, para mortero preparado en obra. (material) | 0.098 | 162.52 | 15.93 |
| mt08cem041p | kg | Cemento blanco en sacos. (material) | 16.250 | 2.97 | 48.26 |
| mt08cal011a | kg | Cal aérea hidratada, con un contenido total de óxido de calcio y óxido de magnesio mayor o igual al 90%, en sacos. (material) | 16.250 | 3.47 | 56.39 |
| mt20cvh010a | Ud | Pieza prefabricada tipo cortaviento de concreto de color blanco, de sección rectangular, de 6x17x60 cm, para vallado de parcela. (material) | 6.000 | 153.25 | 919.50 |
| mt20cvh030a | m | Base prefabricada de concreto de color blanco, de 14x2,5x100 cm para el apoyo de la pieza cubremuros. (material) | 1.000 | 67.32 | 67.32 |
| mt20cvh040a | m | Pieza cubremuros prefabricada de concreto de color blanco, de 20x7x100 cm. (material) | 1.000 | 158.02 | 158.02 |
| mq06hor010 | h | Concretera mecánica eléctrica con una capacidad de amasado de 160 l. (maquinaria) | 0.068 | 24.91 | 1.69 |
| op00amo010 |  | Amoladora o radial. | 1.000 | 0.00 | 0.00 |
| mo041 | h | Mampostero de obra civil. (mano de obra) | 0.602 | 59.07 | 35.56 |
| mo087 | h | Ayudante de mampostero de obra civil. (mano de obra) | 1.288 | 44.16 | 56.88 |
| % | % | Herramienta menor | 2 % | 1359.70 | 27.19 |
|  |  | Costes directos |  |  | 1386.89 |
