# Cubrepilastras

- Propiedad del archivo: CYPE INGENIEROS, S.A.
- Formato: FIEBDC-3/2002
- Ámbito geográfico: Guatemala
- Divisa: GTQ
- Costes indirectos: 3.00 %
- Gastos generales: 13.00 %
- Beneficio industrial: 6.00 %
- IVA: 12.00 %

## U Urbanización interior de la parcela

### UV Cerramientos exteriores

#### UVO Remates de muro de cerramiento

**UVO020** Ud Cubrepilastras.
Pieza prefabricada de concreto, de color beige, para cubrición de pilastra, de 28x28x4 cm, con goterón, recibido con mortero de cemento, confeccionado en obra, con aditivo hidrófugo, dosificación 1:4. Incluso preparación de la superficie de apoyo, replanteo, sellado con mortero de juntas especial para revestimientos de prefabricados de concreto y tratamiento de protección suplementaria mediante aplicación sobre el conjunto de pintura hidrófuga incolora en dos capas.
Incluye: Preparación de la superficie de apoyo. Replanteo de la pieza. Colocación, aplomado, nivelación y alineación de la pieza. Rejuntado y limpieza. Aplicación de dos capas de pintura hidrófuga incolora.
Criterio de medición de proyecto: Número de unidades previstas, según documentación gráfica de Proyecto.
Criterio de medición de obra: Se medirá el número de unidades realmente ejecutadas según especificaciones de Proyecto.

| Código | Ud | Descripción | Rendimiento | Precio | Importe |
|---|---|---|---|---|---|
| mt08aaa010a | m³ | Agua. (material) | 0.006 | 11.92 | 0.07 |
| mt01arg005a | t | Arena de cantera, para mortero preparado en obra. (material) | 0.002 | 162.52 | 0.33 |
| mt08cem000q | kg | Cemento gris en sacos. (material) | 0.570 | 2.09 | 1.19 |
| mt08adt010 | kg | Aditivo hidrófugo para impermeabilización de morteros u concretos. (material) | 0.011 | 9.54 | 0.10 |
| mt20cho020la | Ud | Pieza prefabricada de concreto, de color beige, para cubrición de pilastra, de 28x28x4 cm, con goterón. (material) | 1.000 | 61.11 | 61.11 |
| mt09mcr235 | kg | Mortero de juntas para prefabricados de concreto y piedra artificial, compuesto de cemento, agregados, pigmentos y aditivos especiales. (material) | 0.056 | 18.95 | 1.06 |
| mt28pcs010a | l | Protector hidrófugo en base acuosa, incoloro, autolimpiable, repelente del agua y la suciedad, para tratamiento superficial hidrofugante, para aplicar con brocha sobre superficies de piedra natural o piedra artificial. (material) | 0.062 | 86.14 | 5.34 |
| mq06hor010 | h | Concretera mecánica eléctrica con una capacidad de amasado de 160 l. (maquinaria) | 0.006 | 24.91 | 0.15 |
| op00amo010 |  | Amoladora o radial. | 1.000 | 0.00 | 0.00 |
| mo041 | h | Mampostero de obra civil. (mano de obra) | 0.085 | 59.07 | 5.02 |
| mo087 | h | Ayudante de mampostero de obra civil. (mano de obra) | 0.100 | 44.16 | 4.42 |
| % | % | Herramienta menor | 2 % | 78.79 | 1.58 |
|  |  | Costes directos |  |  | 80.37 |
