# Prueba de yeso

- Propiedad del archivo: CYPE INGENIEROS, S.A.
- Formato: FIEBDC-3/2002
- Ámbito geográfico: Guatemala
- Divisa: GTQ
- Costes indirectos: 3.00 %
- Gastos generales: 13.00 %
- Beneficio industrial: 6.00 %
- IVA: 12.00 %

## X Control de calidad y pruebas

### XA Morteros, yesos, cales, escayolas y cementos

#### XAY Yesos y escayolas

**XAY010** Ud Prueba de yeso.
Pruebas a realizar en laboratorio acreditado en el área técnica correspondiente, sobre una muestra de yeso tomada en obra, para la determinación de las siguientes características: finura de molido y trabajabilidad (tiempos de fraguado), análisis químico, análisis de fases según ASTM C471M, índice de pureza. Incluso desplazamiento a obra e informe de resultados.
Incluye: Desplazamiento a obra. Toma de muestras. Realización de pruebas. Redacción de informe de los resultados de las pruebas realizadas.
Criterio de medición de proyecto: Prueba a realizar, según documentación del Plan de control de calidad.

| Código | Ud | Descripción | Rendimiento | Precio | Importe |
|---|---|---|---|---|---|
| mt49des010 | Ud | Repercusión de desplazamiento a obra para la toma de muestras. (material) | 1.000 | 6.08 | 6.08 |
| mt49yga020 | Ud | Toma en obra de muestras de yesos, cuyo peso no exceda de 50 kg. (material) | 1.000 | 263.11 | 263.11 |
| mt49yga040 | Ud | Prueba para determinar la finura de molido y trabajabilidad (tiempos de fraguado) de una muestra de yeso de mampostero. (material) | 1.000 | 869.36 | 869.36 |
| mt49yga050 | Ud | Análisis químico de yesos de mampostero. (material) | 1.000 | 1689.41 | 1689.41 |
| mt49yga060 | Ud | Análisis de fases de yesos de mampostero, según ASTM C471M. (material) | 1.000 | 840.19 | 840.19 |
| mt49yga120 | Ud | Prueba para determinar el índice de pureza de una muestra de yeso, incluyendo las determinaciones de agua combinada y trióxido de azufre. (material) | 1.000 | 1050.87 | 1050.87 |
| mt49yga030 | Ud | Informe de resultados de las pruebas realizadas sobre una muestra de yeso. (material) | 1.000 | 789.32 | 789.32 |
| % | % | Herramienta menor | 2 % | 5508.34 | 110.17 |
|  |  | Costes directos |  |  | 5618.51 |
