# Prueba de tejas cerámicas

- Propiedad del archivo: CYPE INGENIEROS, S.A.
- Formato: FIEBDC-3/2002
- Ámbito geográfico: Guatemala
- Divisa: GTQ
- Costes indirectos: 3.00 %
- Gastos generales: 13.00 %
- Beneficio industrial: 6.00 %
- IVA: 12.00 %

## X Control de calidad y pruebas

### XL Materiales cerámicos

#### XLT Tejas

**XLT010** Ud Prueba de tejas cerámicas.
Pruebas a realizar en laboratorio acreditado en el área técnica correspondiente, sobre una muestra de teja cerámica, tomada en obra, para la determinación de las siguientes características: características geométricas y defectos estructurales, inclusiones calcáreas, resistencia a la helada. Incluso desplazamiento a obra e informe de resultados.
Incluye: Desplazamiento a obra. Toma de muestras. Realización de pruebas. Redacción de informe de los resultados de las pruebas realizadas.
Criterio de medición de proyecto: Prueba a realizar, según documentación del Plan de control de calidad.

| Código | Ud | Descripción | Rendimiento | Precio | Importe |
|---|---|---|---|---|---|
| mt49des010 | Ud | Repercusión de desplazamiento a obra para la toma de muestras. (material) | 1.000 | 6.08 | 6.08 |
| mt49tac020 | Ud | Toma en obra de muestras de tejas cerámicas, cuyo peso no exceda de 50 kg. (material) | 1.000 | 243.88 | 243.88 |
| mt49tac070 | Ud | Prueba para determinar las características geométricas y defectos estructurales de una muestra de tejas cerámicas. (material) | 1.000 | 817.26 | 817.26 |
| mt49tac090 | Ud | Prueba para determinar las inclusiones calcáreas de una muestra de tejas cerámicas. (material) | 1.000 | 814.80 | 814.80 |
| mt49tac080 | Ud | Prueba para determinar la resistencia a la helada de una muestra de tejas cerámicas. (material) | 1.000 | 2041.67 | 2041.67 |
| mt49tac030 | Ud | Informe de resultados de las pruebas realizadas sobre una muestra de tejas cerámicas. (material) | 1.000 | 731.89 | 731.89 |
| % | % | Herramienta menor | 2 % | 4655.58 | 93.11 |
|  |  | Costes directos |  |  | 4748.69 |
