# Sistema S de red de seguridad colocada horizontalmente en estructuras prefabricadas y metálicas

- Propiedad del archivo: CYPE INGENIEROS, S.A.
- Formato: FIEBDC-3/2002
- Ámbito geográfico: Guatemala
- Divisa: GTQ
- Costes indirectos: 3.00 %
- Gastos generales: 13.00 %
- Beneficio industrial: 6.00 %
- IVA: 12.00 %

## Y Seguridad y salud

### YC Sistemas de protección colectiva

#### YCI Protección durante la ejecución de losas

**YCI040** m² Sistema S de red de seguridad colocada horizontalmente en estructuras prefabricadas y metálicas.
Sistema S de red de seguridad fija, colocada horizontalmente en estructuras prefabricadas de concreto y estructuras metálicas, formado por: red de seguridad S A2 M100 D M, de poliamida de alta tenacidad, sin nudos, de color blanco, para cubrir huecos horizontales de superficie comprendida entre 250 y 500 m². Incluso cuerda de unión de polipropileno, para unir las redes y cuerda de atado de polipropileno, para atar la cuerda perimetral de las redes a un soporte adecuado.
Criterio de medición de proyecto: Superficie medida según Estudio o Estudio Básico de Seguridad y Salud.
Criterio de medición de obra: Se medirá la superficie realmente montada según especificaciones de Estudio o Estudio Básico de Seguridad y Salud.

| Código | Ud | Descripción | Rendimiento | Precio | Importe |
|---|---|---|---|---|---|
| mt50sph010ca | m² | Red de seguridad S A2 M100 D M, de poliamida de alta tenacidad, sin nudos, de color blanco. Cuerda de red de calibre 4,5 mm. Energía de la red A2 (entre 2,2 y 4,4 kJ). Configuración de la red al rombo, con cuerda perimetral de polipropileno de 16 mm de diámetro. (material) | 1.409 | 22.21 | 31.29 |
| mt50spr180b | m | Cuerda de atado Z de polipropileno de alta tenacidad, con tratamiento a los rayos UV, D=12 mm y carga de rotura superior a 20 kN. (material) | 4.010 | 2.89 | 11.59 |
| mt50spr170b | m | Cuerda de unión O de polipropileno de alta tenacidad, con tratamiento a los rayos UV, D=8 mm y carga de rotura superior a 7,5 kN. (material) | 0.512 | 1.67 | 0.86 |
| mq07ple010ff | Ud | Alquiler diario de plataforma elevadora de tijera, motor diésel, de 15 m de altura máxima de trabajo, incluso mantenimiento y seguro de responsabilidad civil. (maquinaria) | 0.012 | 931.84 | 11.18 |
| mq07ple020ff | Ud | Transporte a obra y retirada de plataforma elevadora de tijera, motor diésel, de 15 m de altura máxima de trabajo. (maquinaria) | 0.001 | 927.21 | 0.93 |
| mo119 | h | Oficial 1ª Seguridad y Salud. (mano de obra) | 0.252 | 59.07 | 14.89 |
| mo120 | h | Peón Seguridad y Salud. (mano de obra) | 0.252 | 42.54 | 10.72 |
| % | % | Herramienta menor | 2 % | 81.46 | 1.63 |
|  |  | Costes directos |  |  | 83.09 |
