# Adaptación de local como caseta provisional para despacho de oficina

- Propiedad del archivo: CYPE INGENIEROS, S.A.
- Formato: FIEBDC-3/2002
- Ámbito geográfico: Guatemala
- Divisa: GTQ
- Costes indirectos: 3.00 %
- Gastos generales: 13.00 %
- Beneficio industrial: 6.00 %
- IVA: 12.00 %

## Y Seguridad y salud

### YP Instalaciones provisionales de higiene y bienestar

#### YPC Casetas (alquiler/mampostero/adaptación de locales)

**YPC214** m² Adaptación de local como caseta provisional para despacho de oficina.
Ejecución y demolición posterior de las obras de adaptación de local existente como caseta provisional para despacho de oficina en obra, compuesta por: aislamiento térmico, distribución interior, instalaciones de telecomunicaciones y electricidad, revestimiento de mosaico granítico en suelos, revoque fino y pintura en paredes, cielo falso de placas de yeso, puertas de madera pintadas y ventanas de aluminio, con luna y rejas.
Criterio de valoración económica: El precio incluye las ayudas de albañilería.
Incluye: Colocación del aislamiento térmico. Ejecución de la distribución interior. Revestimiento de suelos y paredes. Colocación del cielo falso de placas. Colocación de la carpintería. Conexión a las instalaciones de la propia obra. Desconexión de las instalaciones. Demolición del conjunto. Fragmentación de los escombros en piezas manejables. Retirada y acopio de escombros. Limpieza de los restos de obra. Carga manual de escombros sobre camión o contenedor.
Criterio de medición de proyecto: Superficie medida según Estudio o Estudio Básico de Seguridad y Salud.
Criterio de medición de obra: Se medirá la superficie realmente ejecutada según especificaciones de Estudio o Estudio Básico de Seguridad y Salud.

| Código | Ud | Descripción | Rendimiento | Precio | Importe |
|---|---|---|---|---|---|
| mt50cat010e | m² | Adaptación de local existente como caseta provisional de obra para despacho de oficina, compuesta por: aislamiento térmico; distribución interior con ladrillo cerámico hueco doble; instalaciones de telecomunicaciones y electricidad y fuerza con toma exterior a 230 V; revestimiento de mosaico granítico en suelos; revoque fino de yeso y pintura en paredes; cielo falso de placas de yeso; puertas de madera enrasadas y pintadas y ventanas corredizas de aluminio natural, con luna de 6 mm y rejas. (material) | 1.000 | 1891.94 | 1891.94 |
| % | % | Herramienta menor | 2 % | 1891.94 | 37.84 |
|  |  | Costes directos |  |  | 1929.78 |
