# Paleta de paso alternativo

- Propiedad del archivo: CYPE INGENIEROS, S.A.
- Formato: FIEBDC-3/2002
- Ámbito geográfico: Guatemala
- Divisa: GTQ
- Costes indirectos: 3.00 %
- Gastos generales: 13.00 %
- Beneficio industrial: 6.00 %
- IVA: 12.00 %

## Y Seguridad y salud

### YS Señalización provisional de obras

#### YSN Señalización manual

**YSN020** Ud Paleta de paso alternativo.
Cuchara manual de paso alternativo, de polipropileno, con señal de detención obligatoria por una cara y de paso por la otra, con mango de plástico, amortizable en 5 usos.
Criterio de medición de proyecto: Número de unidades previstas, según Estudio o Estudio Básico de Seguridad y Salud.
Criterio de medición de obra: Se medirá el número de unidades realmente suministradas según especificaciones de Estudio o Estudio Básico de Seguridad y Salud.

| Código | Ud | Descripción | Rendimiento | Precio | Importe |
|---|---|---|---|---|---|
| mt50les070a | Ud | Paleta manual de paso alternativo, de polipropileno, con señal de detención obligatoria por una cara y de paso por la otra, con mango de plástico. (material) | 0.200 | 134.50 | 26.90 |
| mo120 | h | Peón Seguridad y Salud. (mano de obra) | 0.025 | 42.54 | 1.06 |
| % | % | Herramienta menor | 2 % | 27.96 | 0.56 |
|  |  | Costes directos |  |  | 28.52 |
