# Control de plagas de insectos

- Propiedad del archivo: CYPE Ingenieros S.A.
- Formato: FIEBDC-3/2016
- Programa: Generador de precios de la construcción. CYPE Ingenieros, S.A.
- Fecha: 17/04/2024
- Ámbito geográfico: Guatemala
- Divisa: GTQ
- Costes indirectos: 3 %
- Gastos generales: 13 %
- Beneficio industrial: 6 %
- IVA: 12 %

## 0 Trabajos preliminares

### 0D Desratización, desinfección y eliminación de plantas

#### 0DD Desinfecciones

**0DD010** m² Control de plagas de insectos.
Desinsectación mediante la aplicación de productos insecticidas en el interior del edificio. Incluso limpieza, recogida y retirada de restos de obra.
Incluye: Preparación del producto. Aplicación del producto en el interior del edificio. Recogida de residuos y carga sobre contenedor.
Criterio de medición de proyecto: Superficie medida según documentación gráfica de Proyecto.
Criterio de medición de obra: Se medirá la superficie realmente ejecutada según especificaciones de Proyecto.

| Código | Ud | Descripción | Rendimiento | Precio | Importe |
|---|---|---|---|---|---|
| mt48pla010 | kg | Insecticida para el control de plagas de insectos. (material) | 0.002 | 238.8 | 0.478 |
| mq09pla010 | h | Bomba manual de pistón para tratamientos fitosanitarios y herbicidas. (maquinaria) | 0.003 | 177.85 | 0.534 |
| mo020 | h | Mampostero. (mano de obra) | 0.004 | 59.07 | 0.236 |
| % | % | Herramienta menor | 2 % | 1.248 | 0.025 |
|  |  | Costes directos |  |  | 1.273 |
