# Cimbra de madera para bóveda

- Propiedad del archivo: CYPE Ingenieros S.A.
- Formato: FIEBDC-3/2016
- Programa: Generador de precios de la construcción. CYPE Ingenieros, S.A.
- Fecha: 08/11/2025
- Ámbito geográfico: Guatemala
- Divisa: GTQ
- Costes indirectos: 3 %
- Gastos generales: 13 %
- Beneficio industrial: 6 %
- IVA: 12 %

## 0 Trabajos preliminares

### 0P Encofrados, apeos y cimbras

#### 0PG Arcos y bóvedas

**0PG020** m² Cimbra de madera para bóveda.
Cimbra de madera de pino, amortizable en 1 uso, para el apeo durante la fase de ejecución y hasta que el elemento estructural esté en condiciones de soportar los esfuerzos, de bóveda de cañón de 1/2 pie de espesor, apoyada sobre sopandas de madera y puntales metálicos telescópicos de 3 m de altura, amortizables en 150 usos, dimensionada para soportar una carga máxima de trabajo de 400 kg/m². Incluso entalladuras, material de unión, dispositivos de trabazón, sellado de juntas entre piezas, mermas, cortes, aplomado y nivelación del conjunto, cimbrado y posterior descimbrado con los medios adecuados.
Incluye: Limpieza y preparación de la zona de apoyo. Montaje y colocación de los elementos de apuntalamiento. Montaje y colocación de los elementos que forman la cimbra. Aplicación del desencofrante. Tapado de juntas entre piezas de madera. Colocación de dispositivos de trabazón. Aplomado y nivelación del conjunto. Humectación de la madera. Desmontaje y retirada del conjunto cuanto el elemento esté en condiciones de soportar los esfuerzos.
Criterio de medición de proyecto: Superficie medida según documentación gráfica de Proyecto.
Criterio de medición de obra: Se medirá la superficie realmente ejecutada según especificaciones de Proyecto.

| Código | Ud | Descripción | Rendimiento | Precio | Importe |
|---|---|---|---|---|---|
| mt08cim040c | m² | Cimbra de madera de pino, dimensionada para soportar una carga máxima de trabajo de 400 kg/m², para formación de bóveda estructural de cañón. (material) | 1 | 668.57 | 668.570 |
| mt50spa050m | m³ | Tablón de madera de pino, dimensiones 20x7,2 cm. (material) | 0.026 | 3508.2 | 91.213 |
| mt50spa101 | kg | Clavos de acero. (material) | 0.6 | 14.95 | 8.970 |
| mt50spa081a | Ud | Puntal metálico telescópico, de hasta 3 m de altura. (material) | 0.04 | 153.79 | 6.152 |
| mo020 | h | Mampostero. (mano de obra) | 0.813 | 64.87 | 52.739 |
| mo113 | h | Peón mampostero. (mano de obra) | 0.407 | 46.72 | 19.015 |
| % | % | Herramienta menor | 2 % | 846.659 | 16.933 |
|  |  | Costes directos |  |  | 863.592 |

Residuos:
- colocación: mt08cim040c; factor de residuo 1
- colocación: mt50spa050m Tablón de madera de pino, dimensiones 20x7,2 cm; factor de residuo 1
- colocación: mt50spa101 Clavos de acero; factor de residuo 0.0045
- colocación: mt50spa081a Puntal metálico telescópico, de hasta 3 m de altura; factor de residuo 1

## Recursos

**mt08cim040c** m² Cimbra de madera de pino
Datos técnicos: Coste energético 1643.664 MJ; Emisión de CO2 -22.506 kg; Código LER 17 02 01; Masa del elemento 12.1 kg; Volumen 0.011 m3

**mt50spa050m** m³ Tablón de madera de pino, dimensiones 20x7,2 cm
Datos técnicos: Coste energético 78108.000 MJ; Emisión de CO2 -1069.500 kg; Código LER 17 02 01; Masa del elemento 575 kg; Volumen 0.522727 m3

**mt50spa101** kg Clavos de acero
Datos técnicos: Coste energético 14.060 MJ; Emisión de CO2 0.570 kg; Código LER 17 04 05; Masa del elemento 1 kg; Volumen 0.000476 m3

**mt50spa081a** Ud Puntal metálico telescópico, de hasta 3 m de altura
Datos técnicos: Coste energético 139.194 MJ; Emisión de CO2 5.643 kg; Código LER 17 04 05; Masa del elemento 9.9 kg; Volumen 0.004714 m3
