# Transporte, puesta en obra y retirada de equipo completo de perforación para micropozos de bombeo

- Propiedad del archivo: CYPE Ingenieros S.A.
- Formato: FIEBDC-3/2016
- Programa: Generador de precios de la construcción. CYPE Ingenieros, S.A.
- Fecha: 17/04/2024
- Ámbito geográfico: Guatemala
- Divisa: GTQ
- Costes indirectos: 3 %
- Gastos generales: 13 %
- Beneficio industrial: 6 %
- IVA: 12 %

## A Preparación del terreno

### AH Achiques y agotamientos

#### AHP Pozos de bombeo

**AHP105** Ud Transporte, puesta en obra y retirada de equipo completo de perforación para micropozos de bombeo.
Transporte, puesta en obra y retirada de equipo completo de perforación, para la realización de micropozos de bombeo.
Criterio de valoración económica: El precio incluye el desplazamiento a la obra del personal especializado.
Incluye: Transporte a la obra. Montaje del equipo. Desmontaje del equipo. Retirada del equipo.
Criterio de medición de proyecto: Número de unidades previstas, según documentación gráfica de Proyecto.
Criterio de medición de obra: Se medirá el número de unidades realmente ejecutadas según especificaciones de Proyecto.

| Código | Ud | Descripción | Rendimiento | Precio | Importe |
|---|---|---|---|---|---|
| mq05epp010a | Ud | Transporte, puesta en obra y retirada de equipo de perforación, para micropozos de bombeo. (maquinaria) | 1.159 | 21534.95 | 24959.007 |
| % | % | Herramienta menor | 2 % | 24959.007 | 499.180 |
|  |  | Costes directos |  |  | 25458.187 |
