# Solera ventilada de concreto

- Propiedad del archivo: CYPE Ingenieros S.A.
- Formato: FIEBDC-3/2016
- Programa: Generador de precios de la construcción. CYPE Ingenieros, S.A.
- Fecha: 17/04/2024
- Ámbito geográfico: Guatemala
- Divisa: GTQ
- Costes indirectos: 3 %
- Gastos generales: 13 %
- Beneficio industrial: 6 %
- IVA: 12 %

## A Preparación del terreno

### AN Nivelación

#### ANV Soleras ventiladas

**ANV010** m² Solera ventilada de concreto.
Solera ventilada de concreto reforzado de 20+4 cm de canto, sobre encofrado perdido de piezas de polipropileno reciclado, realizada con concreto f'c=210 kg/cm² (3000 psi), clase de exposición F0 S0 P0 C0, tamaño máximo del agregado 12,5 mm (1/2"), consistencia blanda, preparado en obra, y electromalla tipo 6x6 6/6 de acero Grado 70, con barras separadas 15,24x15,24 cm de Ø 4,88 mm como armaduría de reparto, colocada sobre separadores homologados en capa de compresión de 4 cm de espesor; con juntas de retracción de 5 mm de espesor, mediante corte con disco de diamante; apoyado todo ello sobre base de concreto de limpieza. Incluso panel de poliestireno expandido de 30 mm de espesor, para la ejecución de juntas de dilatación.
Criterio de valoración económica: El precio no incluye la capa de concreto de limpieza ni las piezas especiales.
Incluye: Replanteo de las piezas. Corte de las piezas. Colocación y montaje de las piezas. Resolución de encuentros. Realización de los orificios de paso de instalaciones. Colocación de los elementos para paso de instalaciones. Colocación de la electromalla. Preparación del concreto. Fundido, extendido y vibrado del concreto. Regleado y nivelación de la capa de compresión. Curado del concreto. Replanteo de las juntas de retracción. Corte del concreto. Limpieza final de las juntas de retracción.
Criterio de medición de proyecto: Superficie medida según documentación gráfica de Proyecto.
Criterio de medición de obra: Se medirá la superficie realmente ejecutada según especificaciones de Proyecto, sin deducir la superficie ocupada por las columnas situados dentro de su perímetro.

| Código | Ud | Descripción | Rendimiento | Precio | Importe |
|---|---|---|---|---|---|
| mt07cid010j | m² | Encofrado perdido de piezas de polipropileno reciclado, de 50x50x20 cm, para soleras ventiladas. (material) | 1.05 | 77.94 | 81.837 |
| mt08var050 | kg | Alambre galvanizado para atar, de 1,30 mm de diámetro. (material) | 0.005 | 11.92 | 0.060 |
| mt07ame120ee | m² | Electromalla tipo 6x6 6/6 de acero Grado 70, con barras lisas separadas 15,24x15,24 cm de 4,88 mm de diámetro, según ASTM A 185 y ASTM A 497. (material) | 1.1 | 14.87 | 16.357 |
| mt08aaa010a | m³ | Agua. (material) | 0.02 | 11.92 | 0.238 |
| mt01arg000q | m³ | Arena de río. (material) | 0.048 | 118.63 | 5.694 |
| mt01arg001qf | m³ | Piedrín de 1/2", de tamaño máximo 12,5 mm. (material) | 0.048 | 214.05 | 10.274 |
| mt08cem000q | kg | Cemento gris en sacos. (material) | 37.878 | 2.09 | 79.165 |
| mt07aco020m | Ud | Separador homologado para electromalla. (material) | 1 | 0.71 | 0.710 |
| mt16pea020c | m² | Panel rígido de poliestireno expandido, mecanizado lateral recto, de 30 mm de espesor, resistencia térmica 0,8 m²K/W, conductividad térmica 0,036 W/(mK), para junta de dilatación. (material) | 0.053 | 22.3 | 1.182 |
| mq06vib020 | h | Regla vibrante de 3 m. (maquinaria) | 0.095 | 37.77 | 3.588 |
| mq06hor010 | h | Concretera mecánica eléctrica con una capacidad de amasado de 160 l. (maquinaria) | 0.061 | 24.91 | 1.520 |
| mq06cor020 | h | Equipo para corte de juntas en soleras de concreto. (maquinaria) | 0.087 | 76.83 | 6.684 |
| mo044 | h | Encofrador. (mano de obra) | 0.014 | 61.47 | 0.861 |
| mo091 | h | Ayudante de encofrador. (mano de obra) | 0.014 | 45.92 | 0.643 |
| mo043 | h | Armador. (mano de obra) | 0.03 | 61.47 | 1.844 |
| mo090 | h | Ayudante de armador. (mano de obra) | 0.03 | 45.92 | 1.378 |
| mo112 | h | Peón mampostero capacitado. (mano de obra) | 0.129 | 43.24 | 5.578 |
| % | % | Herramienta menor | 2 % | 217.613 | 4.352 |
|  |  | Costes directos |  |  | 221.965 |

Residuos:
- colocación: mt08var050 Alambre galvanizado para atar, de 1,30 mm de diámetro; factor de residuo 0.0038
- colocación: mt07ame120ee; factor de residuo 0.023296
- colocación: mt01arg000q Arena de río; factor de residuo 0.00678787
- colocación: mt01arg001qf Piedrín de 1/2", de tamaño máximo 12,5 mm; factor de residuo 0.00708251
- colocación: mt08cem000q Cemento gris en sacos; factor de residuo 0.0063
- colocación: mt16pea020c; factor de residuo 0.048
- demolición: ruo170101 Hormigón (hormigones, morteros y prefabricados). (componente de residuo); rendimiento 0.075 kg; Código LER 17 01 01; Masa del elemento 1 kg; Volumen 0.000667 m3

## Recursos

**mt07cid010j** m² Encofrado perdido de piezas de polipropileno reciclado, de 50x50x20 cm, para soleras ventiladas
Datos técnicos: Coste energético 55.781 MJ; Emisión de CO2 2.103 kg
Residuos:
- embalaje: re170203 Plástico. (componente de residuo); rendimiento 0.001 kg; Código LER 17 02 03; Masa del elemento 1 kg; Volumen 0.001667 m3

**mt08var050** kg Alambre galvanizado para atar, de 1,30 mm de diámetro
Datos técnicos: Coste energético 25.100 MJ; Emisión de CO2 2.560 kg; Código LER 17 04 05; Masa del elemento 1 kg; Volumen 0.000476 m3

**mt07ame120ee** m² Electromalla tipo 6x6 6/6 de acero Grado 70
Datos técnicos: Coste energético 19.463 MJ; Emisión de CO2 1.010 kg; Código LER 17 04 05; Masa del elemento 1.98 kg; Volumen 0.000943 m3

**mt08aaa010a** m³ Agua
Datos técnicos: Coste energético 60.000 MJ; Emisión de CO2 30.000 kg

**mt01arg000q** m³ Arena de río
Datos técnicos: Coste energético 146.250 MJ; Emisión de CO2 7.800 kg; Código LER 01 04 09; Masa del elemento 1950 kg; Volumen 1.21875 m3

**mt01arg001qf** m³ Piedrín de 1/2", de tamaño máximo 12,5 mm
Datos técnicos: Coste energético 146.250 MJ; Emisión de CO2 7.800 kg; Código LER 01 04 08; Masa del elemento 1950 kg; Volumen 1.3 m3

**mt08cem000q** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico; rendimiento 0.003 kg

**mt07aco020m** Ud Separador homologado para electromalla
Datos técnicos: Coste energético 1.105 MJ; Emisión de CO2 0.114 kg
Residuos:
- embalaje: re150101 Envases de papel y cartón; rendimiento 0.072 kg

**mt16pea020c** m² Panel rígido de poliestireno expandido
Datos técnicos: Coste energético 85.089 MJ; Emisión de CO2 2.941 kg; Código LER 17 06 04; Masa del elemento 0.9 kg; Volumen 0.0015 m3
Residuos:
- embalaje: re170203 Plástico; rendimiento 0.024 kg
