# Rejilla electrosoldada, para canaleta de drenaje

- Propiedad del archivo: CYPE Ingenieros S.A.
- Formato: FIEBDC-3/2016
- Programa: Generador de precios de la construcción. CYPE Ingenieros, S.A.
- Fecha: 17/04/2024
- Ámbito geográfico: Guatemala
- Divisa: GTQ
- Costes indirectos: 3 %
- Gastos generales: 13 %
- Beneficio industrial: 6 %
- IVA: 12 %

## A Preparación del terreno

### AS Alcantarillado sanitario

#### ASI Sistemas de evacuación de pisos y pisos

**ASI060** m Rejilla electrosoldada, para canaleta de drenaje.
Rejilla electrosoldada antideslizante, de 800 mm de ancho, acabado galvanizado en caliente, realizada con pletinas portantes de acero laminado S235JR, en perfil plano laminado en caliente, de 30x2 mm, separadas 34 mm entre sí, separadores de varilla cuadrada retorcida, de acero con bajo contenido en carbono ISO 16120-2 C4D, de 4 mm de lado, separados 38 mm entre sí y marco de acero laminado S235JR, en perfil Z laminado en caliente, para canaleta de drenaje, colocada directamente sobre la superficie soporte.
Incluye: Replanteo. Montaje de la rejilla.
Criterio de medición de proyecto: Longitud medida en proyección horizontal, según documentación gráfica de Proyecto.
Criterio de medición de obra: Se medirá, en proyección horizontal, la longitud realmente ejecutada según especificaciones de Proyecto.

| Código | Ud | Descripción | Rendimiento | Precio | Importe |
|---|---|---|---|---|---|
| mt07rel045C | m | Rejilla electrosoldada antideslizante, de 800 mm de ancho, acabado galvanizado en caliente, realizada con pletinas portantes de acero laminado S235JR, en perfil plano laminado en caliente, de 30x2 mm, separadas 34 mm entre sí, separadores de varilla cuadrada retorcida, de acero con bajo contenido en carbono ISO 16120-2 C4D, de 4 mm de lado, separados 38 mm entre sí y marco de acero laminado S235JR, en perfil Z laminado en caliente. (material) | 1 | 361.6 | 361.600 |
| mo020 | h | Mampostero. (mano de obra) | 0.063 | 59.07 | 3.721 |
| mo113 | h | Peón mampostero. (mano de obra) | 0.063 | 42.54 | 2.680 |
| % | % | Herramienta menor | 2 % | 368.001 | 7.360 |
|  |  | Costes directos |  |  | 375.361 |

Residuos:
- colocación: mt07rel045C; factor de residuo 0.0053

## Recursos

**mt07rel045C** m Rejilla electrosoldada antideslizante
Datos técnicos: Coste energético 400.367 MJ; Emisión de CO2 40.794 kg; Código LER 17 04 05; Masa del elemento 15.92 kg; Volumen 0.007581 m3
Residuos:
- embalaje: re170203 Plástico. (componente de residuo); rendimiento 0.008 kg; Código LER 17 02 03; Masa del elemento 1 kg; Volumen 0.001667 m3
