# Acero para concreto

- Propiedad del archivo: CYPE Ingenieros S.A.
- Formato: FIEBDC-3/2016
- Programa: Generador de precios de la construcción. CYPE Ingenieros, S.A.
- Fecha: 17/04/2024
- Ámbito geográfico: Guatemala
- Divisa: GTQ
- Costes indirectos: 3 %
- Gastos generales: 13 %
- Beneficio industrial: 6 %
- IVA: 12 %

## C Cimentaciones

### CH Concretos, aceros y encofrados

#### CHA Aceros

**CHA010** kg Acero para concreto.
Acero Grado 60 (fy=4200 kg/cm²) para corte, doblado y montaje de la armaduría en losa de cimentación. Incluso alambre de atar y separadores.
Incluye: Corte y doblado de la armaduría. Montaje y colocación de la armaduría con separadores homologados. Sujeción de la armaduría.
Criterio de medición de proyecto: Peso teórico calculado según documentación gráfica de Proyecto.
Criterio de medición de obra: Se calculará el peso teórico de la armaduría ejecutada según especificaciones de Proyecto.

| Código | Ud | Descripción | Rendimiento | Precio | Importe |
|---|---|---|---|---|---|
| mt07sep010aa | Ud | Separador homologado de plástico, para armadurías de cimentaciones de varios diámetros. (material) | 0.06 | 1.28 | 0.077 |
| mt07aco140a | kg | Acero en varillas corrugadas, Grado 60 (fy=4200 kg/cm²), de varios diámetros, según NTG 36011, ASTM A 615 y ASTM A 615 M. (material) | 1.02 | 7.61 | 7.762 |
| mt08var050 | kg | Alambre galvanizado para atar, de 1,30 mm de diámetro. (material) | 0.005 | 11.92 | 0.060 |
| mo043 | h | Armador. (mano de obra) | 0.01 | 61.47 | 0.615 |
| mo090 | h | Ayudante de armador. (mano de obra) | 0.016 | 45.92 | 0.735 |
| % | % | Herramienta menor | 2 % | 9.249 | 0.185 |
|  |  | Costes directos |  |  | 9.434 |

Residuos:
- colocación: mt07aco140a; factor de residuo 0.0075
- colocación: mt08var050 Alambre galvanizado para atar, de 1,30 mm de diámetro; factor de residuo 0.0038

## Recursos

**mt07sep010aa** Ud Separador homologado de plástico, para armadurías de cimentaciones de varios diámetros
Datos técnicos: Coste energético 1.105 MJ; Emisión de CO2 0.114 kg
Residuos:
- embalaje: re150101 Envases de papel y cartón. (componente de residuo); rendimiento 0.072 kg; Código LER 15 01 01; Masa del elemento 1 kg; Volumen 0.001333 m3

**mt07aco140a** kg Acero en varillas corrugadas
Datos técnicos: Coste energético 9.830 MJ; Emisión de CO2 0.510 kg; Código LER 17 04 05; Masa del elemento 1 kg; Volumen 0.000476 m3

**mt08var050** kg Alambre galvanizado para atar, de 1,30 mm de diámetro
Datos técnicos: Coste energético 25.100 MJ; Emisión de CO2 2.560 kg; Código LER 17 04 05; Masa del elemento 1 kg; Volumen 0.000476 m3
