# Sobre cimiento de concreto ciclópeo sobre zapata corrida

- Propiedad del archivo: CYPE Ingenieros S.A.
- Formato: FIEBDC-3/2016
- Programa: Generador de precios de la construcción. CYPE Ingenieros, S.A.
- Fecha: 17/04/2024
- Ámbito geográfico: Guatemala
- Divisa: GTQ
- Costes indirectos: 3 %
- Gastos generales: 13 %
- Beneficio industrial: 6 %
- IVA: 12 %

## C Cimentaciones

### CS Superficiales

#### CSA Sobre cimientos

**CSA020** m³ Sobre cimiento de concreto ciclópeo sobre zapata corrida.
Sobre cimiento de concreto ciclópeo sobre zapata corrida, realizada con concreto f'c=170 kg/cm² (2500 psi), clase de exposición F0 S0 P0 C0, tamaño máximo del agregado 25 mm (1"), consistencia blanda, preparado en obra y fundido con medios manuales (60% de volumen) y piedra bruta de 15 a 30 cm de diámetro (40% de volumen), para el apoyo de muro de mampostería.
Criterio de valoración económica: El precio no incluye el encofrado.
Incluye: Replanteo. Preparación del concreto. Fundido y compactación del concreto. Colocación de las piedras en el concreto fresco. Coronación y enrase. Curado del concreto.
Criterio de medición de proyecto: Volumen medido según documentación gráfica de Proyecto.
Criterio de medición de obra: Se medirá el volumen realmente ejecutado según especificaciones de Proyecto.

| Código | Ud | Descripción | Rendimiento | Precio | Importe |
|---|---|---|---|---|---|
| mt08aaa010a | m³ | Agua. (material) | 0.143 | 11.92 | 1.705 |
| mt01arg000q | m³ | Arena de río. (material) | 0.34 | 118.63 | 40.334 |
| mt01arg001qp | m³ | Piedrín de 1", de tamaño máximo 25 mm. (material) | 0.427 | 214.05 | 91.399 |
| mt08cem000q | kg | Cemento gris en sacos. (material) | 252.318 | 2.09 | 527.345 |
| mt01arg100b | m³ | Piedra bruta de 15 a 30 cm de diámetro. (material) | 0.4 | 176.06 | 70.424 |
| mq06hor010 | h | Concretera mecánica eléctrica con una capacidad de amasado de 160 l. (maquinaria) | 0.459 | 24.91 | 11.434 |
| mo045 | h | Fundidor de productos del concreto. (mano de obra) | 0.148 | 61.47 | 9.098 |
| mo092 | h | Ayudante fundidor de productos del concreto. (mano de obra) | 0.148 | 45.92 | 6.796 |
| mo113 | h | Peón mampostero. (mano de obra) | 2.588 | 42.54 | 110.094 |
| mo112 | h | Peón mampostero capacitado. (mano de obra) | 1.475 | 43.24 | 63.779 |
| % | % | Herramienta menor | 2 % | 932.408 | 18.648 |
|  |  | Costes directos |  |  | 951.056 |

Residuos:
- colocación: mt01arg000q Arena de río; factor de residuo 0.00678787
- colocación: mt01arg001qp Piedrín de 1", de tamaño máximo 25 mm; factor de residuo 0.00708251
- colocación: mt08cem000q Cemento gris en sacos; factor de residuo 0.0063
- colocación: mt01arg100b Piedra bruta de 15 a 30 cm de diámetro; factor de residuo 0.00768975

## Recursos

**mt08aaa010a** m³ Agua
Datos técnicos: Coste energético 60.000 MJ; Emisión de CO2 30.000 kg

**mt01arg000q** m³ Arena de río
Datos técnicos: Coste energético 146.250 MJ; Emisión de CO2 7.800 kg; Código LER 01 04 09; Masa del elemento 1950 kg; Volumen 1.21875 m3

**mt01arg001qp** m³ Piedrín de 1", de tamaño máximo 25 mm
Datos técnicos: Coste energético 146.250 MJ; Emisión de CO2 7.800 kg; Código LER 01 04 08; Masa del elemento 1950 kg; Volumen 1.3 m3

**mt08cem000q** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt01arg100b** m³ Piedra bruta de 15 a 30 cm de diámetro
Datos técnicos: Coste energético 146.250 MJ; Emisión de CO2 7.800 kg; Código LER 01 04 08; Masa del elemento 1950 kg; Volumen 1.3 m3
