# Desmontaje de farol mural

- Propiedad del archivo: CYPE Ingenieros S.A.
- Formato: FIEBDC-3/2016
- Programa: Generador de precios de la construcción. CYPE Ingenieros, S.A.
- Fecha: 17/04/2024
- Ámbito geográfico: Guatemala
- Divisa: GTQ
- Costes indirectos: 3 %
- Gastos generales: 13 %
- Beneficio industrial: 6 %
- IVA: 12 %

## D Demoliciones

### DF Fachadas

#### DFE Elementos anclados a fachada

**DFE010** Ud Desmontaje de farol mural.
Desmontaje de farol mural, situado en fachada, con medios manuales, sin deteriorar los elementos constructivos a los que está sujeto, y carga manual sobre camión o contenedor.
Criterio de valoración económica: El precio incluye el desmontaje de los accesorios y de los elementos de fijación.
Incluye: Desmontaje del elemento. Retirada y acopio del material desmontado. Limpieza de los restos de obra. Carga manual del material desmontado y restos de obra sobre camión o contenedor.
Criterio de medición de proyecto: Número de unidades previstas, según documentación gráfica de Proyecto.
Criterio de medición de obra: Se medirá el número de unidades realmente desmontadas según especificaciones de Proyecto.

| Código | Ud | Descripción | Rendimiento | Precio | Importe |
|---|---|---|---|---|---|
| mo003 | h | Electricista. (mano de obra) | 0.142 | 60.7 | 8.619 |
| mo102 | h | Ayudante de electricista. (mano de obra) | 0.142 | 44.07 | 6.258 |
| mo020 | h | Mampostero. (mano de obra) | 0.355 | 59.07 | 20.970 |
| mo113 | h | Peón mampostero. (mano de obra) | 0.355 | 42.54 | 15.102 |
| % | % | Herramienta menor | 2 % | 50.949 | 1.019 |
|  |  | Costes directos |  |  | 51.968 |

Residuos:
- demolición: ruo170202 Vidrio. (componente de residuo); rendimiento 4.8 kg; Código LER 17 02 02; Masa del elemento 1 kg; Volumen 0.001 m3
- demolición: ruo170405 Hierro y acero. (componente de residuo); rendimiento 7 kg; Código LER 17 04 05; Masa del elemento 1 kg; Volumen 0.000476 m3
- demolición: ruo170411 Cables distintos de los especificados en el código 17 04 10. (componente de residuo); rendimiento 0.5 kg; Código LER 17 04 11; Masa del elemento 1 kg; Volumen 0.000667 m3
