# Apertura de hueco en hoja exterior de fachada, de mampostería revestida

- Propiedad del archivo: CYPE Ingenieros S.A.
- Formato: FIEBDC-3/2016
- Programa: Generador de precios de la construcción. CYPE Ingenieros, S.A.
- Fecha: 17/04/2024
- Ámbito geográfico: Guatemala
- Divisa: GTQ
- Costes indirectos: 3 %
- Gastos generales: 13 %
- Beneficio industrial: 6 %
- IVA: 12 %

## D Demoliciones

### DF Fachadas

#### DFF Mamposterías

**DFF021** m² Apertura de hueco en hoja exterior de fachada, de mampostería revestida.
Apertura de hueco para posterior colocación de la carpintería, en hoja exterior de cerramiento de fachada, de mampostería revestida, formada por bloque cerámico aligerado de 29 cm de espesor, con medios manuales, sin afectar a la estabilidad de la hoja o de los elementos constructivos contiguos, y carga manual sobre camión o contenedor.
Criterio de valoración económica: El precio incluye el corte previo del contorno del hueco y la demolición del revestimiento, pero no incluye el montaje y desmontaje del apeo del hueco ni la colocación de dinteles.
Incluye: Replanteo del hueco en el paramento. Corte previo del contorno del hueco. Demolición de la mampostería y sus revestimientos. Fragmentación de los escombros en piezas manejables. Retirada y acopio de escombros. Limpieza de los restos de obra. Carga manual de escombros sobre camión o contenedor.
Criterio de medición de proyecto: Superficie medida según documentación gráfica de Proyecto.
Criterio de medición de obra: Se medirá la superficie realmente demolida según especificaciones de Proyecto.

| Código | Ud | Descripción | Rendimiento | Precio | Importe |
|---|---|---|---|---|---|
| mo113 | h | Peón mampostero. (mano de obra) | 0.69 | 42.54 | 29.353 |
| % | % | Herramienta menor | 2 % | 29.353 | 0.587 |
|  |  | Costes directos |  |  | 29.940 |

Residuos:
- demolición: ruo170101 Hormigón (hormigones, morteros y prefabricados). (componente de residuo); rendimiento 47.5 kg; Código LER 17 01 01; Masa del elemento 1 kg; Volumen 0.000667 m3
- demolición: ruo170102 Ladrillos. (componente de residuo); rendimiento 268.018 kg; Código LER 17 01 02; Masa del elemento 1 kg; Volumen 0.0008 m3
