# Desmontaje de detector de flujo

- Propiedad del archivo: CYPE Ingenieros S.A.
- Formato: FIEBDC-3/2016
- Programa: Generador de precios de la construcción. CYPE Ingenieros, S.A.
- Fecha: 17/04/2024
- Ámbito geográfico: Guatemala
- Divisa: GTQ
- Costes indirectos: 3 %
- Gastos generales: 13 %
- Beneficio industrial: 6 %
- IVA: 12 %

## D Demoliciones

### DI Instalaciones

#### DIO Contra incendios

**DIO091** Ud Desmontaje de detector de flujo.
Desmontaje de detector de flujo situado en tubería de distribución de agua para sistema fijo de extinción de incendios, con medios manuales, sin deteriorar los elementos constructivos a los que pueda estar sujeto, y carga manual sobre camión o contenedor.
Incluye: Desmontaje del elemento. Obturación de las conducciones conectadas al elemento. Retirada y acopio del material desmontado. Limpieza de los restos de obra. Carga manual del material desmontado y restos de obra sobre camión o contenedor.
Criterio de medición de proyecto: Número de unidades previstas, según documentación gráfica de Proyecto.
Criterio de medición de obra: Se medirá el número de unidades realmente desmontadas según especificaciones de Proyecto.

| Código | Ud | Descripción | Rendimiento | Precio | Importe |
|---|---|---|---|---|---|
| mo107 | h | Ayudante de plomero. (mano de obra) | 0.106 | 44.07 | 4.671 |
| mo102 | h | Ayudante de electricista. (mano de obra) | 0.106 | 44.07 | 4.671 |
| % | % | Herramienta menor | 2 % | 9.342 | 0.187 |
|  |  | Costes directos |  |  | 9.529 |

Residuos:
- demolición: ruo170407 Metales mezclados. (componente de residuo); rendimiento 22.86 kg; Código LER 17 04 07; Masa del elemento 1 kg; Volumen 0.000667 m3
- demolición: ruo170904 Residuos mezclados de construcción y demolición distintos de los especificados en los códigos 17 09 01, 17 09 02 y 17 09 03. (componente de residuo); rendimiento 2.54 kg; Código LER 17 09 04; Masa del elemento 1 kg; Volumen 0.000667 m3
