# Desmontaje de punta de pararrayos

- Propiedad del archivo: CYPE Ingenieros S.A.
- Formato: FIEBDC-3/2016
- Programa: Generador de precios de la construcción. CYPE Ingenieros, S.A.
- Fecha: 17/04/2024
- Ámbito geográfico: Guatemala
- Divisa: GTQ
- Costes indirectos: 3 %
- Gastos generales: 13 %
- Beneficio industrial: 6 %
- IVA: 12 %

## D Demoliciones

### DI Instalaciones

#### DIP Protección frente al rayo

**DIP010** Ud Desmontaje de punta de pararrayos.
Desmontaje de punta de pararrayos de 6 m de altura, situada en cubierta de edificio de 20 m de altura, siguiendo el orden de los trabajos previstos en Proyecto, con medios manuales y mecánicos, sin afectar a la estabilidad de los elementos constructivos a los que pueda estar sujeta, y carga mecánica sobre camión o contenedor.
Criterio de valoración económica: El precio incluye el desmontaje de los accesorios, de los soportes y del sistema de conducción a tierra.
Incluye: Desmontaje del elemento. Retirada y acopio del material desmontado. Limpieza de los restos de obra. Carga mecánica del material desmontado y restos de obra sobre camión o contenedor.
Criterio de medición de proyecto: Número de unidades previstas, según documentación gráfica de Proyecto.
Criterio de medición de obra: Se medirá el número de unidades realmente desmontadas según especificaciones de Proyecto.

| Código | Ud | Descripción | Rendimiento | Precio | Importe |
|---|---|---|---|---|---|
| mo011 | h | Montador. (mano de obra) | 2.926 | 60.7 | 177.608 |
| mo080 | h | Ayudante de montador. (mano de obra) | 3.325 | 44.16 | 146.832 |
| % | % | Herramienta menor | 2 % | 324.440 | 6.489 |
|  |  | Costes directos |  |  | 330.929 |

Residuos:
- demolición: ruo170407 Metales mezclados. (componente de residuo); rendimiento 65.682 kg; Código LER 17 04 07; Masa del elemento 1 kg; Volumen 0.000667 m3
- demolición: ruo170904 Residuos mezclados de construcción y demolición distintos de los especificados en los códigos 17 09 01, 17 09 02 y 17 09 03. (componente de residuo); rendimiento 7.298 kg; Código LER 17 09 04; Masa del elemento 1 kg; Volumen 0.000667 m3
