# Desmontaje de herrajes de cierre

- Propiedad del archivo: CYPE Ingenieros S.A.
- Formato: FIEBDC-3/2016
- Programa: Generador de precios de la construcción. CYPE Ingenieros, S.A.
- Fecha: 17/04/2024
- Ámbito geográfico: Guatemala
- Divisa: GTQ
- Costes indirectos: 3 %
- Gastos generales: 13 %
- Beneficio industrial: 6 %
- IVA: 12 %

## D Demoliciones

### DL Carpintería, vidrios y protecciones solares

#### DLP Puertas

**DLP230** Ud Desmontaje de herrajes de cierre.
Desmontaje de herrajes de cierre en puerta interior de carpintería de madera, con medios manuales, y carga manual sobre camión o contenedor.
Incluye: Desmontaje del elemento. Retirada y acopio del material desmontado. Limpieza de los restos de obra. Carga manual del material desmontado y restos de obra sobre camión o contenedor.
Criterio de medición de proyecto: Número de unidades previstas, según documentación gráfica de Proyecto.
Criterio de medición de obra: Se medirá el número de unidades realmente desmontadas según especificaciones de Proyecto.

| Código | Ud | Descripción | Rendimiento | Precio | Importe |
|---|---|---|---|---|---|
| mo058 | h | Ayudante de carpintero. (mano de obra) | 0.135 | 44.43 | 5.998 |
| % | % | Herramienta menor | 2 % | 5.998 | 0.120 |
|  |  | Costes directos |  |  | 6.118 |

Residuos:
- demolición: ruo170401 Cobre, bronce, latón. (componente de residuo); rendimiento 1 kg; Código LER 17 04 01; Masa del elemento 1 kg; Volumen 0.000667 m3
