# Levantado de barandilla metálica en escalera

- Propiedad del archivo: CYPE Ingenieros S.A.
- Formato: FIEBDC-3/2016
- Programa: Generador de precios de la construcción. CYPE Ingenieros, S.A.
- Fecha: 17/04/2024
- Ámbito geográfico: Guatemala
- Divisa: GTQ
- Costes indirectos: 3 %
- Gastos generales: 13 %
- Beneficio industrial: 6 %
- IVA: 12 %

## D Demoliciones

### DP Particiones

#### DPD Defensas

**DPD010** m Levantado de barandilla metálica en escalera.
Levantado con medios manuales y equipo de oxicorte, de barandilla metálica en forma recta, de 100 cm de altura, situada en escalera y fijada, sin deteriorar los elementos constructivos a los que está sujeta, y carga manual sobre camión o contenedor.
Criterio de valoración económica: El precio incluye el desmontaje de los accesorios y de los elementos de fijación.
Incluye: Levantado del elemento. Retirada y acopio del material levantado. Limpieza de los restos de obra. Carga manual del material levantado y restos de obra sobre camión o contenedor.
Criterio de medición de proyecto: Longitud medida según documentación gráfica de Proyecto.
Criterio de medición de obra: Se medirá la longitud realmente desmontada según especificaciones de Proyecto.

| Código | Ud | Descripción | Rendimiento | Precio | Importe |
|---|---|---|---|---|---|
| mq08sol010 | h | Equipo de oxicorte, con acetileno como combustible y oxígeno como comburente. (maquinaria) | 0.13 | 59.61 | 7.749 |
| mo019 | h | Soldador. (mano de obra) | 0.151 | 59.84 | 9.036 |
| mo113 | h | Peón mampostero. (mano de obra) | 0.302 | 42.54 | 12.847 |
| % | % | Herramienta menor | 2 % | 29.632 | 0.593 |
|  |  | Costes directos |  |  | 30.225 |

Residuos:
- demolición: ruo170405 Hierro y acero. (componente de residuo); rendimiento 15.818 kg; Código LER 17 04 05; Masa del elemento 1 kg; Volumen 0.000476 m3
