# Desmontaje de cúpula de claraboya

- Propiedad del archivo: CYPE Ingenieros S.A.
- Formato: FIEBDC-3/2016
- Programa: Generador de precios de la construcción. CYPE Ingenieros, S.A.
- Fecha: 17/04/2024
- Ámbito geográfico: Guatemala
- Divisa: GTQ
- Costes indirectos: 3 %
- Gastos generales: 13 %
- Beneficio industrial: 6 %
- IVA: 12 %

## D Demoliciones

### DQ Cubiertas

#### DQL Lucernarios

**DQL011** Ud Desmontaje de cúpula de claraboya.
Desmontaje de cúpula de claraboya, de más de 2,0 m² de superficie, con medios manuales, sin afectar a la estabilidad de los elementos constructivos contiguos, y carga manual sobre camión o contenedor.
Incluye: Desmontaje del elemento. Retirada y acopio del material desmontado. Limpieza de los restos de obra. Carga manual del material desmontado y restos de obra sobre camión o contenedor.
Criterio de medición de proyecto: Superficie medida según documentación gráfica de Proyecto.
Criterio de medición de obra: Se medirá la superficie realmente demolida según especificaciones de Proyecto.

| Código | Ud | Descripción | Rendimiento | Precio | Importe |
|---|---|---|---|---|---|
| mo113 | h | Peón mampostero. (mano de obra) | 0.695 | 42.54 | 29.565 |
| % | % | Herramienta menor | 2 % | 29.565 | 0.591 |
|  |  | Costes directos |  |  | 30.156 |

Residuos:
- demolición: ruo170203 Plástico. (componente de residuo); rendimiento 16.06 kg; Código LER 17 02 03; Masa del elemento 1 kg; Volumen 0.001667 m3
