# Levantado de piso de madera

- Propiedad del archivo: CYPE Ingenieros S.A.
- Formato: FIEBDC-3/2016
- Programa: Generador de precios de la construcción. CYPE Ingenieros, S.A.
- Fecha: 17/04/2024
- Ámbito geográfico: Guatemala
- Divisa: GTQ
- Costes indirectos: 3 %
- Gastos generales: 13 %
- Beneficio industrial: 6 %
- IVA: 12 %

## D Demoliciones

### DR Revestimientos y trasdosados

#### DRS Suelos y pisos

**DRS040** m² Levantado de piso de madera.
Levantado de piso existente en el interior del edificio, de entarimado tradicional de tablas de madera maciza, colocadas sobre rastreles de madera, con medios manuales, sin deteriorar los elementos constructivos contiguos, y carga manual sobre camión o contenedor.
Criterio de valoración económica: El precio no incluye la demolición de la base soporte.
Incluye: Levantado del elemento. Retirada y acopio del material levantado. Limpieza de los restos de obra. Carga manual del material levantado y restos de obra sobre camión o contenedor.
Criterio de medición de proyecto: Superficie medida según documentación gráfica de Proyecto.
Criterio de medición de obra: Se medirá la superficie realmente desmontada según especificaciones de Proyecto.

| Código | Ud | Descripción | Rendimiento | Precio | Importe |
|---|---|---|---|---|---|
| mo112 | h | Peón mampostero capacitado. (mano de obra) | 0.214 | 43.24 | 9.253 |
| mo113 | h | Peón mampostero. (mano de obra) | 0.268 | 42.54 | 11.401 |
| % | % | Herramienta menor | 2 % | 20.654 | 0.413 |
|  |  | Costes directos |  |  | 21.067 |

Residuos:
- demolición: ruo170201 Madera. (componente de residuo); rendimiento 14.685 kg; Código LER 17 02 01; Masa del elemento 1 kg; Volumen 0.000909 m3
