# Demolición de poste metálico en vallado de parcela

- Propiedad del archivo: CYPE Ingenieros S.A.
- Formato: FIEBDC-3/2016
- Programa: Generador de precios de la construcción. CYPE Ingenieros, S.A.
- Fecha: 17/04/2024
- Ámbito geográfico: Guatemala
- Divisa: GTQ
- Costes indirectos: 3 %
- Gastos generales: 13 %
- Beneficio industrial: 6 %
- IVA: 12 %

## D Demoliciones

### DU Urbanización interior de la parcela

#### DUV Cerramientos exteriores

**DUV025** Ud Demolición de poste metálico en vallado de parcela.
Demolición de poste metálico en vallado de parcela, con una altura menor de 2 m, con medios manuales y equipo de oxicorte, y carga manual sobre camión o contenedor.
Criterio de valoración económica: El precio no incluye la demolición de la cimentación.
Incluye: Demolición del elemento. Fragmentación de los escombros en piezas manejables. Retirada y acopio de escombros. Limpieza de los restos de obra. Carga manual de escombros sobre camión o contenedor.
Criterio de medición de proyecto: Número de unidades previstas, según documentación gráfica de Proyecto.
Criterio de medición de obra: Se medirá el número de unidades realmente demolidas según especificaciones de Proyecto.

| Código | Ud | Descripción | Rendimiento | Precio | Importe |
|---|---|---|---|---|---|
| mq08sol010 | h | Equipo de oxicorte, con acetileno como combustible y oxígeno como comburente. (maquinaria) | 0.037 | 59.61 | 2.206 |
| mo019 | h | Soldador. (mano de obra) | 0.043 | 59.84 | 2.573 |
| mo112 | h | Peón mampostero capacitado. (mano de obra) | 0.043 | 43.24 | 1.859 |
| mo113 | h | Peón mampostero. (mano de obra) | 0.086 | 42.54 | 3.658 |
| % | % | Herramienta menor | 2 % | 10.296 | 0.206 |
|  |  | Costes directos |  |  | 10.502 |

Residuos:
- demolición: ruo170405 Hierro y acero. (componente de residuo); rendimiento 8.88 kg; Código LER 17 04 05; Masa del elemento 1 kg; Volumen 0.000476 m3
