# Limpieza de juntas en muros de mampostería para trabajos de consolidación mediante inyecciones

- Propiedad del archivo: CYPE Ingenieros S.A.
- Formato: FIEBDC-3/2016
- Programa: Generador de precios de la construcción. CYPE Ingenieros, S.A.
- Fecha: 17/04/2024
- Ámbito geográfico: Guatemala
- Divisa: GTQ
- Costes indirectos: 3 %
- Gastos generales: 13 %
- Beneficio industrial: 6 %
- IVA: 12 %

## E Estructuras

### EC Piedra labrada

#### ECY Reparaciones

**ECY021** m Limpieza de juntas en muros de mampostería para trabajos de consolidación mediante inyecciones.
Limpieza de la red interior de juntas en muros de mampostería mediante la aplicación de agua a baja presión (máximo 1 atm en boquilla), realizada con equipo mecánico, antes y después de la colocación de los inyectores y del sellado de las juntas, en trabajos de consolidación de muros de mampostería mediante inyecciones.
Incluye: Montaje y preparación del equipo. Realización de pruebas para ajuste de los parámetros de limpieza. Aplicación mecánica del chorro de agua a baja presión. Desmontaje del equipo. Limpieza. Retirada y acopio del material proyectado y los restos generados. Carga del material proyectado y los restos generados sobre camión o contenedor.
Criterio de medición de proyecto: Longitud medida según documentación gráfica de Proyecto.
Criterio de medición de obra: Se medirá la longitud realmente ejecutada según especificaciones de Proyecto.

| Código | Ud | Descripción | Rendimiento | Precio | Importe |
|---|---|---|---|---|---|
| mt08aaa010a | m³ | Agua. (material) | 0.1 | 11.92 | 1.192 |
| mq08lch020a | h | Equipo de chorro de agua a presión. (maquinaria) | 0.104 | 41.65 | 4.332 |
| mo112 | h | Peón mampostero capacitado. (mano de obra) | 0.121 | 43.24 | 5.232 |
| % | % | Herramienta menor | 2 % | 10.756 | 0.215 |
|  |  | Costes directos |  |  | 10.971 |

## Recursos

**mt08aaa010a** m³ Agua
Datos técnicos: Coste energético 60.000 MJ; Emisión de CO2 30.000 kg
