# Preparación de superficie de concreto estructural, con medios manuales

- Propiedad del archivo: CYPE Ingenieros S.A.
- Formato: FIEBDC-3/2016
- Programa: Generador de precios de la construcción. CYPE Ingenieros, S.A.
- Fecha: 17/04/2024
- Ámbito geográfico: Guatemala
- Divisa: GTQ
- Costes indirectos: 3 %
- Gastos generales: 13 %
- Beneficio industrial: 6 %
- IVA: 12 %

## E Estructuras

### EH Concreto reforzado

#### EHK Preparación de la superficie

**EHK010** m² Preparación de superficie de concreto estructural, con medios manuales.
Preparación de superficie de concreto estructural, para la posterior aplicación de productos reparadores y protectores, mediante cepillado con cepillo de púas de acero, hasta eliminar una capa de 2 mm de espesor, y carga manual de los restos generados sobre camión o contenedor.
Incluye: Marcado de la zona a sanear. Cepillado manual con cepillo de púas de acero. Limpieza de la superficie soporte. Retirada y acopio de los restos generados. Carga manual de los restos generados sobre camión o contenedor.
Criterio de medición de proyecto: Superficie medida según documentación gráfica de Proyecto.
Criterio de medición de obra: Se medirá la superficie realmente ejecutada según especificaciones de Proyecto.

| Código | Ud | Descripción | Rendimiento | Precio | Importe |
|---|---|---|---|---|---|
| mo020 | h | Mampostero. (mano de obra) | 0.603 | 59.07 | 35.619 |
| mo113 | h | Peón mampostero. (mano de obra) | 0.603 | 42.54 | 25.652 |
| % | % | Herramienta menor | 2 % | 61.271 | 1.225 |
|  |  | Costes directos |  |  | 62.496 |
