# Revestimiento para la protección del concreto o mortero frente a la carbonatación y ambientes agresivos contaminados

- Propiedad del archivo: CYPE Ingenieros S.A.
- Formato: FIEBDC-3/2016
- Programa: Generador de precios de la construcción. CYPE Ingenieros, S.A.
- Fecha: 17/04/2024
- Ámbito geográfico: Guatemala
- Divisa: GTQ
- Costes indirectos: 3 %
- Gastos generales: 13 %
- Beneficio industrial: 6 %
- IVA: 12 %

## E Estructuras

### EH Concreto reforzado

#### EHO Protecciones

**EHO200** m² Revestimiento para la protección del concreto o mortero frente a la carbonatación y ambientes agresivos contaminados.
Aplicación manual de dos manos de revestimiento rígido a base de resinas acrílicas en dispersión acuosa, color blanco, acabado mate, textura lisa, (rendimiento: 200 g/m² cada mano), para la protección del concreto o mortero frente a la carbonatación y ambientes agresivos contaminados.
Incluye: Limpieza de la superficie soporte. Aplicación del producto.
Criterio de medición de proyecto: Superficie medida según documentación gráfica de Proyecto.
Criterio de medición de obra: Se medirá la superficie realmente ejecutada según especificaciones de Proyecto.

| Código | Ud | Descripción | Rendimiento | Precio | Importe |
|---|---|---|---|---|---|
| mt27tsb010aa | kg | Revestimiento rígido a base de resinas acrílicas en dispersión acuosa, color blanco, acabado mate, textura lisa, impermeable al dióxido de carbono y permeable al vapor de agua, para la protección de concreto o mortero, frente a la carbonatación y ambientes agresivos contaminados. (material) | 0.4 | 48.49 | 19.396 |
| mo020 | h | Mampostero. (mano de obra) | 0.201 | 59.07 | 11.873 |
| mo113 | h | Peón mampostero. (mano de obra) | 0.201 | 42.54 | 8.551 |
| % | % | Herramienta menor | 2 % | 39.820 | 0.796 |
|  |  | Costes directos |  |  | 40.616 |

Residuos:
- colocación: mt27tsb010aa; factor de residuo 0.036818

## Recursos

**mt27tsb010aa** kg Revestimiento rígido a base de resinas acrílicas en dispersión acuosa
Datos técnicos: Coste energético 75.527 MJ; Emisión de CO2 2.872 kg; Código LER 17 09 04; Masa del elemento 1 kg; Volumen 0.000667 m3
Residuos:
- embalaje: re170203 Plástico. (componente de residuo); rendimiento 0.003 kg; Código LER 17 02 03; Masa del elemento 1 kg; Volumen 0.001667 m3
