# Anclaje mecánico de autoexcavado sobre elemento de concreto

- Propiedad del archivo: CYPE Ingenieros S.A.
- Formato: FIEBDC-3/2016
- Programa: Generador de precios de la construcción. CYPE Ingenieros, S.A.
- Fecha: 17/04/2024
- Ámbito geográfico: Guatemala
- Divisa: GTQ
- Costes indirectos: 3 %
- Gastos generales: 13 %
- Beneficio industrial: 6 %
- IVA: 12 %

## E Estructuras

### EH Concreto reforzado

#### EHW Anclajes estructurales

**EHW022** Ud Anclaje mecánico de autoexcavado sobre elemento de concreto.
Anclaje mecánico de seguridad por autoexcavado, de acero galvanizado calidad 8.8, según ISO 898-1, M16x190/60, para colocar antes de la pieza a fijar, de 16 mm de diámetro y 295 mm de longitud, insertado en perforación de 30 mm de diámetro y 190 mm de profundidad, realizada mediante taladro con martillo percutor y broca, sobre elemento fisurado o no fisurado, de concreto de 20 N/mm² de resistencia característica mínima y 50 N/mm² de resistencia característica máxima.
Incluye: Replanteo de la posición del anclaje. Colocación de la pieza a fijar. Ejecución de la perforación. Limpieza del polvo resultante. Introducción del anclaje. Colocación del anclaje. Aplicación del par de apriete con llave dinamométrica. Limpieza de los restos sobrantes.
Criterio de medición de proyecto: Número de unidades previstas, según documentación gráfica de Proyecto.
Criterio de medición de obra: Se medirá el número de unidades realmente ejecutadas según especificaciones de Proyecto.

| Código | Ud | Descripción | Rendimiento | Precio | Importe |
|---|---|---|---|---|---|
| mt26ahi050ce | Ud | Anclaje mecánico de seguridad por autoexcavado, de acero galvanizado calidad 8.8, según ISO 898-1, M16x190/60, para colocar antes de la pieza a fijar, de 16 mm de diámetro y 295 mm de longitud, compuesto por cuerpo con cabeza roscada y base en forma de cono, tuerca, arandela, camisa con marca de colocación y tope para casquillo de expansión y excavado, sección de plástico, y casquillo de expansión y excavado, para fijación de piezas de 60 mm de espesor máximo sobre elementos de concreto, fisurados o no fisurados. (material) | 1 | 719.48 | 719.480 |
| mo020 | h | Mampostero. (mano de obra) | 0.097 | 59.07 | 5.730 |
| mo112 | h | Peón mampostero capacitado. (mano de obra) | 0.097 | 43.24 | 4.194 |
| % | % | Herramienta menor | 2 % | 729.404 | 14.588 |
|  |  | Costes directos |  |  | 743.992 |

Residuos:
- colocación: mt26ahi050ce; factor de residuo 0.00530022

## Recursos

**mt26ahi050ce** Ud Anclaje mecánico de seguridad por autoexcavado
Datos técnicos: Coste energético 15.497 MJ; Emisión de CO2 1.378 kg; Código LER 17 04 05; Masa del elemento 0.463 kg; Volumen 0.00022 m3
Residuos:
- embalaje: re170203 Plástico. (componente de residuo); rendimiento 0.04 kg; Código LER 17 02 03; Masa del elemento 1 kg; Volumen 0.001667 m3
