# Anclaje mecánico por atornillado, sobre elemento de concreto

- Propiedad del archivo: CYPE Ingenieros S.A.
- Formato: FIEBDC-3/2016
- Programa: Generador de precios de la construcción. CYPE Ingenieros, S.A.
- Fecha: 17/04/2024
- Ámbito geográfico: Guatemala
- Divisa: GTQ
- Costes indirectos: 3 %
- Gastos generales: 13 %
- Beneficio industrial: 6 %
- IVA: 12 %

## E Estructuras

### EH Concreto reforzado

#### EHW Anclajes estructurales

**EHW025** Ud Anclaje mecánico por atornillado, sobre elemento de concreto.
Anclaje mecánico tipo tornillo de cabeza hexagonal con arandela, de acero inoxidable, 14x80 10/-/-, de 14 mm de diámetro y 80 mm de longitud, atornillado directamente en la perforación de 14 mm de diámetro y 80 mm de profundidad mínima, realizada mediante taladro con martillo percutor y broca, sobre elemento fisurado o no fisurado, de concreto de 20 N/mm² de resistencia característica mínima y 50 N/mm² de resistencia característica máxima.
Incluye: Replanteo de la posición del anclaje. Ejecución de la perforación. Limpieza del polvo resultante. Colocación de la pieza a fijar. Colocación del tornillo y atornillado del mismo. Limpieza de los restos sobrantes.
Criterio de medición de proyecto: Número de unidades previstas, según documentación gráfica de Proyecto.
Criterio de medición de obra: Se medirá el número de unidades realmente ejecutadas según especificaciones de Proyecto.

| Código | Ud | Descripción | Rendimiento | Precio | Importe |
|---|---|---|---|---|---|
| mt26ahi107gh | Ud | Anclaje mecánico tipo tornillo de cabeza hexagonal con arandela, de acero inoxidable, 14x80 10/-/-, de 14 mm de diámetro y 80 mm de longitud, para fijación sobre elementos de concreto, fisurados o no fisurados. (material) | 1 | 139.43 | 139.430 |
| mo020 | h | Mampostero. (mano de obra) | 0.101 | 59.07 | 5.966 |
| mo112 | h | Peón mampostero capacitado. (mano de obra) | 0.101 | 43.24 | 4.367 |
| % | % | Herramienta menor | 2 % | 149.763 | 2.995 |
|  |  | Costes directos |  |  | 152.758 |

Residuos:
- colocación: mt26ahi107gh; factor de residuo 0.00450515

## Recursos

**mt26ahi107gh** Ud Anclaje mecánico tipo tornillo de cabeza hexagonal con arandela
Datos técnicos: Coste energético 8.494 MJ; Emisión de CO2 0.871 kg; Código LER 17 04 05; Masa del elemento 0.097 kg; Volumen 0.000046 m3
Residuos:
- embalaje: re170203 Plástico. (componente de residuo); rendimiento 0.04 kg; Código LER 17 02 03; Masa del elemento 1 kg; Volumen 0.001667 m3
