# Anclaje mecánico de expansión, macho, sobre elemento de concreto

- Propiedad del archivo: CYPE Ingenieros S.A.
- Formato: FIEBDC-3/2016
- Programa: Generador de precios de la construcción. CYPE Ingenieros, S.A.
- Fecha: 17/04/2024
- Ámbito geográfico: Guatemala
- Divisa: GTQ
- Costes indirectos: 3 %
- Gastos generales: 13 %
- Beneficio industrial: 6 %
- IVA: 12 %

## E Estructuras

### EH Concreto reforzado

#### EHW Anclajes estructurales

**EHW020** Ud Anclaje mecánico de expansión, macho, sobre elemento de concreto.
Anclaje mecánico de seguridad por expansión, de acero galvanizado, M8x75 -/10, de 8 mm de diámetro y 75 mm de longitud, insertado en perforación de 9 mm de diámetro y 65 mm de profundidad mínima, realizada mediante taladro con martillo percutor y broca, sobre elemento fisurado o no fisurado, de concreto de 20 N/mm² de resistencia característica mínima y 50 N/mm² de resistencia característica máxima.
Incluye: Replanteo de la posición del anclaje. Ejecución de la perforación. Limpieza del polvo resultante. Introducción del anclaje. Aplicación del par de apriete con llave dinamométrica. Limpieza de los restos sobrantes.
Criterio de medición de proyecto: Número de unidades previstas, según documentación gráfica de Proyecto.
Criterio de medición de obra: Se medirá el número de unidades realmente ejecutadas según especificaciones de Proyecto.

| Código | Ud | Descripción | Rendimiento | Precio | Importe |
|---|---|---|---|---|---|
| mt26ahi010ab | Ud | Anclaje mecánico de seguridad por expansión, de acero galvanizado, M8x75 -/10, de 8 mm de diámetro y 75 mm de longitud, compuesto por cuerpo con cabeza roscada con marca de colocación de color rojo, tope para casquillo de expansión y base en forma de cono, casquillo de expansión, tuerca y arandela, para fijación sobre elementos de concreto, fisurados o no fisurados. (material) | 1 | 19.84 | 19.840 |
| mo020 | h | Mampostero. (mano de obra) | 0.092 | 59.07 | 5.434 |
| mo112 | h | Peón mampostero capacitado. (mano de obra) | 0.092 | 43.24 | 3.978 |
| % | % | Herramienta menor | 2 % | 29.252 | 0.585 |
|  |  | Costes directos |  |  | 29.837 |

Residuos:
- colocación: mt26ahi010ab; factor de residuo 0.0187931

## Recursos

**mt26ahi010ab** Ud Anclaje mecánico de seguridad por expansión
Datos técnicos: Coste energético 3.150 MJ; Emisión de CO2 0.194 kg; Código LER 17 04 05; Masa del elemento 0.029 kg; Volumen 0.000014 m3
Residuos:
- embalaje: re170203 Plástico. (componente de residuo); rendimiento 0.025 kg; Código LER 17 02 03; Masa del elemento 1 kg; Volumen 0.001667 m3
