# Reparación estructural de concreto, con mortero de fraguado rápido a base de cemento

- Propiedad del archivo: CYPE Ingenieros S.A.
- Formato: FIEBDC-3/2016
- Programa: Generador de precios de la construcción. CYPE Ingenieros, S.A.
- Fecha: 17/04/2024
- Ámbito geográfico: Guatemala
- Divisa: GTQ
- Costes indirectos: 3 %
- Gastos generales: 13 %
- Beneficio industrial: 6 %
- IVA: 12 %

## E Estructuras

### EH Concreto reforzado

#### EHY Reparaciones

**EHY022** m² Reparación estructural de concreto, con mortero de fraguado rápido a base de cemento.
Aplicación manual de mortero tixotrópico, de fraguado rápido (20 minutos) y retracción compensada, mortero tixotrópico, de fraguado rápido (20 minutos) con una resistencia a compresión a 28 días mayor o igual a 45 N/mm² y un módulo de elasticidad mayor o igual a 20000 N/mm², Euroclase A1 de reacción al fuego, compuesto por cementos especiales, agregados de granulometría seleccionada y aditivos, exento de cloruros, en capa de 15 mm de espesor medio, con acabado superficial fratasado con esponja o fratás, para reparación y refuerzo estructural de elemento de concreto.
Incluye: Humectación de la superficie soporte. Preparación de la mezcla. Aplicación del producto. Perfilado de aristas. Curado.
Criterio de medición de proyecto: Superficie medida según documentación gráfica de Proyecto.
Criterio de medición de obra: Se medirá la superficie realmente ejecutada según especificaciones de Proyecto.

| Código | Ud | Descripción | Rendimiento | Precio | Importe |
|---|---|---|---|---|---|
| mt09red090b | kg | Mortero tixotrópico, de fraguado rápido (20 minutos) y retracción compensada, mortero tixotrópico, de fraguado rápido (20 minutos) con una resistencia a compresión a 28 días mayor o igual a 45 N/mm² y un módulo de elasticidad mayor o igual a 20000 N/mm², Euroclase A1 de reacción al fuego, compuesto por cementos especiales, agregados de granulometría seleccionada y aditivos, exento de cloruros. (material) | 25.05 | 11.31 | 283.316 |
| mt08aaa010a | m³ | Agua. (material) | 0.004 | 11.92 | 0.048 |
| mo020 | h | Mampostero. (mano de obra) | 0.469 | 59.07 | 27.704 |
| mo113 | h | Peón mampostero. (mano de obra) | 0.469 | 42.54 | 19.951 |
| % | % | Herramienta menor | 2 % | 331.019 | 6.620 |
|  |  | Costes directos |  |  | 337.639 |

Residuos:
- colocación: mt09red090b; factor de residuo 0.0063

## Recursos

**mt09red090b** kg Mortero tixotrópico
Datos técnicos: Coste energético 7.684 MJ; Emisión de CO2 0.474 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08aaa010a** m³ Agua
Datos técnicos: Coste energético 60.000 MJ; Emisión de CO2 30.000 kg
