# Reparación del intradós de la losa

- Propiedad del archivo: CYPE Ingenieros S.A.
- Formato: FIEBDC-3/2016
- Programa: Generador de precios de la construcción. CYPE Ingenieros, S.A.
- Fecha: 17/04/2024
- Ámbito geográfico: Guatemala
- Divisa: GTQ
- Costes indirectos: 3 %
- Gastos generales: 13 %
- Beneficio industrial: 6 %
- IVA: 12 %

## E Estructuras

### EH Concreto reforzado

#### EHY Reparaciones

**EHY070** m² Reparación del intradós de la losa.
Reparación del intradós de la losa mediante la sustitución de las partes rotas o fisuradas de las bovedillas por tablero cerámico hueco machihembrado, para revestir, 50x20x3 cm, con las testas rectas, recibido con mortero de cemento, confeccionado en obra, dosificación 1:6, de fraguado rápido.
Criterio de valoración económica: El precio incluye la eliminación de las partes de bovedilla que permanezcan inestables.
Incluye: Preparación de la superficie soporte. Colocación del tablero cerámico. Limpieza. Retirada y acopio de escombros. Carga manual de escombros sobre camión o contenedor.
Criterio de medición de proyecto: Superficie medida según documentación gráfica de Proyecto.
Criterio de medición de obra: Se medirá la superficie realmente ejecutada según especificaciones de Proyecto.

| Código | Ud | Descripción | Rendimiento | Precio | Importe |
|---|---|---|---|---|---|
| mt04lvg020a | Ud | Tablero cerámico hueco machihembrado, para revestir, 50x20x3 cm, con las testas rectas. (material) | 12 | 2.13 | 25.560 |
| mt08aaa010a | m³ | Agua. (material) | 0.006 | 11.92 | 0.072 |
| mt01arg005a | t | Arena de cantera, para mortero preparado en obra. (material) | 0.016 | 162.52 | 2.600 |
| mt08cem000q | kg | Cemento gris en sacos. (material) | 2.5 | 2.09 | 5.225 |
| mt09var040 | kg | Acelerante de fraguado, exento de cloruros, para morteros y concretos masivos. (material) | 0.2 | 8.82 | 1.764 |
| mq06hor010 | h | Concretera mecánica eléctrica con una capacidad de amasado de 160 l. (maquinaria) | 0.008 | 24.91 | 0.199 |
| mo020 | h | Mampostero. (mano de obra) | 0.805 | 59.07 | 47.551 |
| mo113 | h | Peón mampostero. (mano de obra) | 0.912 | 42.54 | 38.796 |
| % | % | Herramienta menor | 2 % | 121.767 | 2.435 |
|  |  | Costes directos |  |  | 124.202 |

Residuos:
- colocación: mt04lvg020a Tablero cerámico hueco machihembrado, para revestir, 50x20x3 cm, con las testas rectas; factor de residuo 0.0462
- colocación: mt01arg005a Arena de cantera, para mortero preparado en obra; factor de residuo 0.00501329
- colocación: mt08cem000q Cemento gris en sacos; factor de residuo 0.0063
- colocación: mt09var040 Acelerante de fraguado, exento de cloruros, para morteros y concretos masivos; factor de residuo 0.03875

## Recursos

**mt04lvg020a** Ud Tablero cerámico hueco machihembrado, para revestir, 50x20x3 cm, con las testas rectas
Datos técnicos: Coste energético 13.490 MJ; Emisión de CO2 0.845 kg; Código LER 17 01 03; Masa del elemento 4 kg; Volumen 0.0032 m3
Residuos:
- embalaje: re170201 Madera. (componente de residuo); rendimiento 0.005 kg; Código LER 17 02 01; Masa del elemento 1 kg; Volumen 0.000909 m3
- embalaje: re170203 Plástico. (componente de residuo); rendimiento 0.003 kg; Código LER 17 02 03; Masa del elemento 1 kg; Volumen 0.001667 m3

**mt08aaa010a** m³ Agua
Datos técnicos: Coste energético 60.000 MJ; Emisión de CO2 30.000 kg

**mt01arg005a** t Arena de cantera, para mortero preparado en obra
Datos técnicos: Coste energético 75.000 MJ; Emisión de CO2 4.000 kg; Código LER 01 04 08; Masa del elemento 1000 kg; Volumen 0.666667 m3

**mt08cem000q** kg Cemento gris en sacos
Datos técnicos: Coste energético 7.174 MJ; Emisión de CO2 0.904 kg; Código LER 17 01 01; Masa del elemento 1 kg; Volumen 0.000667 m3
Residuos:
- embalaje: re150101 Envases de papel y cartón. (componente de residuo); rendimiento 0.014 kg; Código LER 15 01 01; Masa del elemento 1 kg; Volumen 0.001333 m3
- embalaje: re170201 Madera; rendimiento 0.001 kg
- embalaje: re170203 Plástico; rendimiento 0.003 kg

**mt09var040** kg Acelerante de fraguado, exento de cloruros, para morteros y concretos masivos
Datos técnicos: Coste energético 0.262 MJ; Emisión de CO2 0.013 kg; Código LER 17 09 04; Masa del elemento 1 kg; Volumen 0.000667 m3
Residuos:
- embalaje: re170203 Plástico; rendimiento 0.003 kg
