# Columna prefabricada de concreto reforzado

- Propiedad del archivo: CYPE Ingenieros S.A.
- Formato: FIEBDC-3/2016
- Programa: Generador de precios de la construcción. CYPE Ingenieros, S.A.
- Fecha: 17/04/2024
- Ámbito geográfico: Guatemala
- Divisa: GTQ
- Costes indirectos: 3 %
- Gastos generales: 13 %
- Beneficio industrial: 6 %
- IVA: 12 %

## E Estructuras

### EP Concreto prefabricado

#### EPS Columnas

**EPS010** Ud Columna prefabricada de concreto reforzado.
Columna prefabricada de concreto reforzado de sección 35x35 cm, de 3 m de altura libre máxima, para acabado visto del concreto, con armaduría de 650 a 900 kN/m de capacidad mecánica, sin ménsulas, para empotrar en la base.
Criterio de valoración económica: El precio no incluye el mortero de relleno.
Incluye: Replanteo de las columnas. Izado y presentación de las columnas mediante grúa. Ajuste a su posición correcta y nivelación. Montaje y desmontaje de apeos complementarios.
Criterio de medición de proyecto: Número de unidades previstas, según documentación gráfica de Proyecto.
Criterio de medición de obra: Se medirá el número de unidades realmente ejecutadas según especificaciones de Proyecto.

| Código | Ud | Descripción | Rendimiento | Precio | Importe |
|---|---|---|---|---|---|
| mt07pha010aaab | Ud | Columna prefabricada de concreto reforzado de sección 35x35 cm, de 3 m de altura libre máxima, para acabado visto del concreto, con armaduría de 650 a 900 kN/m de capacidad mecánica, sin ménsulas, para empotrar en la base. (material) | 1 | 1223.78 | 1223.780 |
| mq07gte010c | h | Grúa autopropulsada de brazo telescópico con una capacidad de elevación de 30 t y 27 m de altura máxima de trabajo. (maquinaria) | 0.29 | 541.88 | 157.145 |
| mo046 | h | Montador de estructura prefabricada de concreto. (mano de obra) | 0.335 | 61.47 | 20.592 |
| mo093 | h | Ayudante de montador de estructura prefabricada de concreto. (mano de obra) | 0.67 | 45.92 | 30.766 |
| % | % | Herramienta menor | 2 % | 1432.283 | 28.646 |
|  |  | Costes directos |  |  | 1460.929 |

Residuos:
- colocación: mt07pha010aaab; factor de residuo 0.0249508

## Recursos

**mt07pha010aaab** Ud Columna prefabricada de concreto reforzado de sección 35x35 cm
Datos técnicos: Coste energético 1468.802 MJ; Emisión de CO2 156.262 kg; Código LER 17 01 01; Masa del elemento 918.75 kg; Volumen 0.6125 m3
Residuos:
- embalaje: re170201 Madera. (componente de residuo); rendimiento 0.462 kg; Código LER 17 02 01; Masa del elemento 1 kg; Volumen 0.000909 m3
- embalaje: re170203 Plástico. (componente de residuo); rendimiento 0.194 kg; Código LER 17 02 03; Masa del elemento 1 kg; Volumen 0.001667 m3
