# Viga prefabricada de concreto reforzado

- Propiedad del archivo: CYPE Ingenieros S.A.
- Formato: FIEBDC-3/2016
- Programa: Generador de precios de la construcción. CYPE Ingenieros, S.A.
- Fecha: 17/04/2024
- Ámbito geográfico: Guatemala
- Divisa: GTQ
- Costes indirectos: 3 %
- Gastos generales: 13 %
- Beneficio industrial: 6 %
- IVA: 12 %

## E Estructuras

### EP Concreto prefabricado

#### EPV Vigas

**EPV010** m Viga prefabricada de concreto reforzado.
Viga prefabricada de concreto reforzado tipo T invertida, de 30 cm de ancho de alma, 30 cm de altura de talón, 45 cm de ancho total y 45 cm de altura total, con un momento flector máximo de 360 kN·m.
Incluye: Replanteo de las vigas. Izado y presentación de las vigas mediante grúa. Ajuste a su posición correcta y nivelación. Formación de la unión con los elementos de apoyo. Llenado y sellado de juntas. Montaje y desmontaje de apeos complementarios.
Criterio de medición de proyecto: Longitud medida a ejes, según documentación gráfica de Proyecto.
Criterio de medición de obra: Se medirá, a ejes, la longitud realmente ejecutada según especificaciones de Proyecto.

| Código | Ud | Descripción | Rendimiento | Precio | Importe |
|---|---|---|---|---|---|
| mt07pha030aaaa1 | m | Viga prefabricada de concreto reforzado tipo T invertida, de 30 cm de ancho de alma, 30 cm de altura de talón, 45 cm de ancho total y 45 cm de altura total, con un momento flector máximo de 360 kN·m. (material) | 1 | 1803.07 | 1803.070 |
| mq07gte010c | h | Grúa autopropulsada de brazo telescópico con una capacidad de elevación de 30 t y 27 m de altura máxima de trabajo. (maquinaria) | 0.058 | 541.88 | 31.429 |
| mo046 | h | Montador de estructura prefabricada de concreto. (mano de obra) | 0.067 | 61.47 | 4.118 |
| mo093 | h | Ayudante de montador de estructura prefabricada de concreto. (mano de obra) | 0.134 | 45.92 | 6.153 |
| % | % | Herramienta menor | 2 % | 1844.770 | 36.895 |
|  |  | Costes directos |  |  | 1881.665 |

Residuos:
- colocación: mt07pha030aaaa1; factor de residuo 0.0084

## Recursos

**mt07pha030aaaa1** m Viga prefabricada de concreto reforzado tipo T invertida
Datos técnicos: Coste energético 523.519 MJ; Emisión de CO2 58.122 kg; Código LER 17 01 01; Masa del elemento 340 kg; Volumen 0.226667 m3
Residuos:
- embalaje: re170201 Madera. (componente de residuo); rendimiento 0.021 kg; Código LER 17 02 01; Masa del elemento 1 kg; Volumen 0.000909 m3
- embalaje: re170203 Plástico. (componente de residuo); rendimiento 0.075 kg; Código LER 17 02 03; Masa del elemento 1 kg; Volumen 0.001667 m3
