# Manguito para empalme mecánico de varillas corrugadas de acero

- Propiedad del archivo: CYPE Ingenieros S.A.
- Formato: FIEBDC-3/2016
- Programa: Generador de precios de la construcción. CYPE Ingenieros, S.A.
- Fecha: 17/04/2024
- Ámbito geográfico: Guatemala
- Divisa: GTQ
- Costes indirectos: 3 %
- Gastos generales: 13 %
- Beneficio industrial: 6 %
- IVA: 12 %

## E Estructuras

### EW Elementos especiales

#### EWE Dispositivos de anclaje y empalme de armadurías

**EWE020** Ud Manguito para empalme mecánico de varillas corrugadas de acero.
Manguito de acero bajo en carbono, para empalme mecánico de barras de acero corrugado de 25 mm de diámetro, que permite la transmisión de esfuerzos de tracción y de compresión, mediante el roscado de barras en taller o en obra con el equipo de roscado adecuado a cada uso, incluso placa de anclaje al encofrado.
Incluye: Replanteo y colocación de las armadurías de espera, con preparación previa de los extremos mediante roscado estandarizado. Conexión de las barras mediante el roscado de la armaduría de empalme, provista de manguito roscado a la armaduría de espera.
Criterio de medición de proyecto: Número de unidades previstas, según documentación gráfica de Proyecto.
Criterio de medición de obra: Se medirá el número de unidades realmente ejecutadas según especificaciones de Proyecto.

| Código | Ud | Descripción | Rendimiento | Precio | Importe |
|---|---|---|---|---|---|
| mt07eed010e | Ud | Manguito de acero bajo en carbono, para empalme mecánico de barras de acero corrugado de 25 mm de diámetro, que permite la transmisión de esfuerzos de tracción y de compresión, mediante el roscado de barras en taller o en obra con el equipo de roscado adecuado a cada uso, incluso placa de anclaje al encofrado. (material) | 1 | 46.52 | 46.520 |
| mo042 | h | Mampostero especialista en concreto armado. (mano de obra) | 0.034 | 61.47 | 2.090 |
| mo089 | h | Ayudante mampostero especialista en concreto armado. (mano de obra) | 0.034 | 45.92 | 1.561 |
| % | % | Herramienta menor | 2 % | 50.171 | 1.003 |
|  |  | Costes directos |  |  | 51.174 |

Residuos:
- colocación: mt07eed010e; factor de residuo 0.02

## Recursos

**mt07eed010e** Ud Manguito de acero bajo en carbono
Datos técnicos: Coste energético 3.307 MJ; Emisión de CO2 0.166 kg; Código LER 17 04 05; Masa del elemento 0.09 kg; Volumen 0.000043 m3
Residuos:
- embalaje: re170203 Plástico. (componente de residuo); rendimiento 0.025 kg; Código LER 17 02 03; Masa del elemento 1 kg; Volumen 0.001667 m3
