# Celosía longitudinal en fachada, de mampostería reforzada de piezas en "U" cerámicas cara vista

- Propiedad del archivo: CYPE Ingenieros S.A.
- Formato: FIEBDC-3/2016
- Programa: Generador de precios de la construcción. CYPE Ingenieros, S.A.
- Fecha: 17/04/2024
- Ámbito geográfico: Guatemala
- Divisa: GTQ
- Costes indirectos: 3 %
- Gastos generales: 13 %
- Beneficio industrial: 6 %
- IVA: 12 %

## F Fachadas y particiones

### FD Defensas

#### FDZ Celosías

**FDZ010** m Celosía longitudinal en fachada, de mampostería reforzada de piezas en "U" cerámicas cara vista.
Celosía longitudinal en fachada, de mampostería reforzada, realizada con dos hiladas de piezas en "U" cara vista hidrofugadas, color Salmón, acabado liso, 24x11,5x5 cm, recibidas con mortero de cemento confeccionado en obra, con 250 kg/m³ de cemento, color gris, dosificación 1:6, suministrado en sacos, con juntas horizontales y verticales de 10 mm de espesor, junta rehundida; con refuerzo de acero Grado 60 (fy=4200 kg/cm²) (cuantía 4,3 kg/m²) y macizado de mortero; apeo mediante puntales metálicos telescópicos y tablones de madera.
Criterio de valoración económica: El precio incluye el corte, doblado y conformado de la armaduría en taller de obra y el montaje en el lugar definitivo de su colocación en obra.
Incluye: Definición de los planos de fachada mediante plomos. Replanteo, planta a planta. Replanteo y corte de los tablones. Instalación del apeo. Colocación y aplomado de miras de referencia. Tendido de hilos entre miras. Colocación de plomos fijos en las aristas. Preparación del mortero. Colocación de las piezas por hiladas a nivel. Colocación de las armadurías. Macizado con mortero. Desmontaje y retirada del apeo.
Criterio de medición de proyecto: Longitud medida según documentación gráfica de Proyecto, incluyendo las entregas en los apoyos.
Criterio de medición de obra: Se medirá la longitud realmente ejecutada según especificaciones de Proyecto, incluyendo las entregas en los apoyos.

| Código | Ud | Descripción | Rendimiento | Precio | Importe |
|---|---|---|---|---|---|
| mt05plt011bb | Ud | Pieza en "U" cara vista hidrofugada, color Salmón, acabado liso, 24x11,5x5 cm. (material) | 8 | 12.39 | 99.120 |
| mt08aaa010a | m³ | Agua. (material) | 0.012 | 11.92 | 0.143 |
| mt01arg005a | t | Arena de cantera, para mortero preparado en obra. (material) | 0.094 | 162.52 | 15.277 |
| mt08cem000q | kg | Cemento gris en sacos. (material) | 14.49 | 2.09 | 30.284 |
| mt07aco140a | kg | Acero en varillas corrugadas, Grado 60 (fy=4200 kg/cm²), de varios diámetros, según NTG 36011, ASTM A 615 y ASTM A 615 M. (material) | 4.515 | 7.61 | 34.359 |
| mt08var050 | kg | Alambre galvanizado para atar, de 1,30 mm de diámetro. (material) | 0.108 | 11.92 | 1.287 |
| mt50spa050m | m³ | Tablón de madera de pino, dimensiones 20x7,2 cm. (material) | 0.003 | 3491.3 | 10.474 |
| mt50spa101 | kg | Clavos de acero. (material) | 0.05 | 14.88 | 0.744 |
| mt50spa081a | Ud | Puntal metálico telescópico, de hasta 3 m de altura. (material) | 0.013 | 153.04 | 1.990 |
| mq06hor010 | h | Concretera mecánica eléctrica con una capacidad de amasado de 160 l. (maquinaria) | 0.049 | 24.91 | 1.221 |
| mo043 | h | Armador. (mano de obra) | 0.108 | 61.47 | 6.639 |
| mo090 | h | Ayudante de armador. (mano de obra) | 0.108 | 45.92 | 4.959 |
| mo021 | h | Mampostero. (mano de obra) | 0.655 | 59.07 | 38.691 |
| mo114 | h | Peón mampostero. (mano de obra) | 1.312 | 42.54 | 55.812 |
| % | % | Herramienta menor | 2 % | 301.000 | 6.020 |
|  |  | Costes directos |  |  | 307.020 |

Residuos:
- colocación: mt05plt011bb Pieza en "U" cara vista hidrofugada, color Salmón, acabado liso, 24x11,5x5 cm; factor de residuo 0.0105
- colocación: mt01arg005a Arena de cantera, para mortero preparado en obra; factor de residuo 0.00501329
- colocación: mt08cem000q Cemento gris en sacos; factor de residuo 0.0063
- colocación: mt07aco140a; factor de residuo 0.0075
- colocación: mt08var050 Alambre galvanizado para atar, de 1,30 mm de diámetro; factor de residuo 0.0038
- colocación: mt50spa050m Tablón de madera de pino, dimensiones 20x7,2 cm; factor de residuo 1
- colocación: mt50spa101 Clavos de acero; factor de residuo 0.0045
- colocación: mt50spa081a Puntal metálico telescópico, de hasta 3 m de altura; factor de residuo 1

## Recursos

**mt05plt011bb** Ud Pieza en "U" cara vista hidrofugada, color Salmón, acabado liso, 24x11,5x5 cm
Datos técnicos: Coste energético 29.659 MJ; Emisión de CO2 0.438 kg; Código LER 17 01 02; Masa del elemento 1.7 kg; Volumen 0.00136 m3
Residuos:
- embalaje: re170201 Madera. (componente de residuo); rendimiento 0.005 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000q** kg Cemento gris en sacos
Datos técnicos: Coste energético 7.174 MJ; Emisión de CO2 0.904 kg; Código LER 17 01 01; Masa del elemento 1 kg; Volumen 0.000667 m3
Residuos:
- embalaje: re150101 Envases de papel y cartón. (componente de residuo); rendimiento 0.014 kg; Código LER 15 01 01; Masa del elemento 1 kg; Volumen 0.001333 m3
- embalaje: re170201 Madera; rendimiento 0.001 kg
- embalaje: re170203 Plástico; rendimiento 0.003 kg

**mt07aco140a** kg Acero en varillas corrugadas
Datos técnicos: Coste energético 9.830 MJ; Emisión de CO2 0.510 kg; Código LER 17 04 05; Masa del elemento 1 kg; Volumen 0.000476 m3

**mt08var050** kg Alambre galvanizado para atar, de 1,30 mm de diámetro
Datos técnicos: Coste energético 25.100 MJ; Emisión de CO2 2.560 kg; Código LER 17 04 05; Masa del elemento 1 kg; Volumen 0.000476 m3

**mt50spa050m** m³ Tablón de madera de pino, dimensiones 20x7,2 cm
Datos técnicos: Coste energético 78108.000 MJ; Emisión de CO2 -1069.500 kg; Código LER 17 02 01; Masa del elemento 575 kg; Volumen 0.522727 m3

**mt50spa101** kg Clavos de acero
Datos técnicos: Coste energético 9.830 MJ; Emisión de CO2 0.510 kg; Código LER 17 04 05; Masa del elemento 1 kg; Volumen 0.000476 m3

**mt50spa081a** Ud Puntal metálico telescópico, de hasta 3 m de altura
Datos técnicos: Coste energético 97.317 MJ; Emisión de CO2 5.049 kg; Código LER 17 04 05; Masa del elemento 9.9 kg; Volumen 0.004714 m3
