# Sistema Veture de aislamiento térmico por el exterior de fachadas. Revestimiento con paneles prefabricados de plaquetas cerámicas de gres con aislamiento incorporado

- Propiedad del archivo: CYPE Ingenieros S.A.
- Formato: FIEBDC-3/2016
- Programa: Generador de precios de la construcción. CYPE Ingenieros, S.A.
- Fecha: 21/06/2025
- Ámbito geográfico: Guatemala
- Divisa: GTQ
- Costes indirectos: 3 %
- Gastos generales: 13 %
- Beneficio industrial: 6 %
- IVA: 12 %

## F Fachadas y particiones

### FG Fachadas Veture

#### FGR Revestimiento cerámico

**FGR010** m² Sistema Veture de aislamiento térmico por el exterior de fachadas. Revestimiento con paneles prefabricados de plaquetas cerámicas de gres con aislamiento incorporado.
Aislamiento térmico por el exterior de fachadas, con sistema Veture, compuesto por: paneles prefabricados, de 1240x600x48 mm, de plaquetas cerámicas de gres, de 245x50x18 mm, aparejo a soga, color rojo, con aislamiento incorporado de poliestireno extruido de 30 mm de espesor. COLOCACIÓN: con tacos de poliamida y tornillos de acero cincado. REJUNTADO: con mortero, tipo CG2. Incluso, plaquetas individuales de unión entre paneles prefabricados fijadas con adhesivo y masilla elastómera bicomponente, para el sellado de juntas entre paneles.
Incluye: Preparación de la superficie soporte. Corte y preparación de los paneles prefabricados. Colocación y fijación de los paneles prefabricados sobre el paramento. Sellado de las juntas entre paneles prefabricados. Colocación de las plaquetas de ajuste y de las piezas especiales. Rejuntado de las plaquetas. Limpieza final de la fachada.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt12ppg010ae | Ud | Panel prefabricado, de 1240x600x48 mm, de plaquetas cerámicas de gres, de 245x50x18 mm, aparejo a soga, color rojo, con aislamiento incorporado de poliestireno extruido de 30 mm de espesor, resistencia a compresión >= 300 kPa, resistencia térmica 0,9 m²K/W, conductividad térmica 0,034 W/(mK), Euroclase E de reacción al fuego; según ISO 10545-11 y; con el precio incrementado el 20% en concepto de piezas especiales: piezas de esquina, piezas de dintel y piezas curvas, incluso rosetas integradas y plaquetas individuales de unión entre paneles prefabricados. (material) | 1.42 | 573.48 | 814.342 |
| mt12ppg100a | Ud | Taco de poliamida y tornillo de acero cincado, de 8 mm de diámetro y 100 mm de longitud. (material) | 7 | 2.76 | 19.320 |
| mt12ppg001 | Ud | Cartucho de 300 cm³ de masilla elastómera bicomponente, a base de poliuretano y alquitrán. (material) | 0.33 | 67.09 | 22.140 |
| mt09mcp100h | kg | Adhesivo cementoso mejorado, C2 TE S2, altamente deformable, con deslizamiento reducido y tiempo abierto ampliado, color blanco, de un solo componente a base de cemento de alta resistencia, agregados seleccionados, aditivos y resinas sintéticas, para la colocación en capa fina de todo tipo de piezas cerámicas en paramentos verticales exteriores y pisos exteriores. (material) | 0.8 | 9.04 | 7.232 |
| mt09mcr100a | kg | Mortero, tipo CG2, para juntas de 5 a 30 mm, compuesto por cementos de alta resistencia, agregados seleccionados, pigmentos y aditivos específicos. (material) | 8.5 | 8.39 | 71.315 |
| mo052 | h | Montador de fachadas prefabricadas. (mano de obra) | 0.566 | 66.67 | 37.735 |
| mo099 | h | Ayudante de montador de fachadas prefabricadas. (mano de obra) | 0.377 | 48.49 | 18.281 |
| mo021 | h | Mampostero. (mano de obra) | 0.566 | 64.87 | 36.716 |
| mo114 | h | Peón mampostero. (mano de obra) | 0.377 | 46.72 | 17.613 |
| % | % | Herramienta menor | 2 % | 1044.694 | 20.894 |
|  |  | Costes directos |  |  | 1065.588 |

Residuos:
- colocación: mt12ppg010ae; factor de residuo 0.0147
- colocación: mt09mcp100h; factor de residuo 0.068205
- colocación: mt09mcr100a; factor de residuo 0.068769

## Recursos

**mt12ppg010ae** Ud Panel prefabricado
Datos técnicos: Coste energético 476.760 MJ; Emisión de CO2 21.763 kg; Código LER 17 01 03; Masa del elemento 34.26 kg; Volumen 0.027408 m3
Residuos:
- embalaje: re170201 Madera. (componente de residuo); rendimiento 0.017 kg; Código LER 17 02 01; Masa del elemento 1 kg; Volumen 0.000909 m3
- embalaje: re170203 Plástico. (componente de residuo); rendimiento 0.001 kg; Código LER 17 02 03; Masa del elemento 1 kg; Volumen 0.001667 m3

**mt09mcp100h** kg Adhesivo cementoso mejorado
Datos técnicos: Coste energético 3.871 MJ; Emisión de CO2 0.344 kg; Código LER 17 09 04; Masa del elemento 1 kg; Volumen 0.000667 m3
Residuos:
- embalaje: re170203 Plástico; rendimiento 0.003 kg

**mt09mcr100a** kg Mortero, tipo CG2
Datos técnicos: Coste energético 2.251 MJ; Emisión de CO2 0.184 kg; Código LER 17 09 04; Masa del elemento 1 kg; Volumen 0.000667 m3
Residuos:
- embalaje: re170203 Plástico; rendimiento 0.003 kg
