# Acero laminado en caliente, en subestructura soporte para la sustentación del revestimiento exterior de fachada ligera

- Propiedad del archivo: CYPE Ingenieros S.A.
- Formato: FIEBDC-3/2016
- Programa: Generador de precios de la construcción. CYPE Ingenieros, S.A.
- Fecha: 17/04/2024
- Ámbito geográfico: Guatemala
- Divisa: GTQ
- Costes indirectos: 3 %
- Gastos generales: 13 %
- Beneficio industrial: 6 %
- IVA: 12 %

## F Fachadas y particiones

### FL Fachadas ligeras

#### FLJ Subestructura soporte

**FLJ020** kg Acero laminado en caliente, en subestructura soporte para la sustentación del revestimiento exterior de fachada ligera.
Acero A 36, en subestructura soporte de entramado ligero de perfiles, formada por piezas simples de perfiles laminados en caliente, para la sustentación del revestimiento exterior de fachada ligera, acabado con imprimación antioxidante, colocación con uniones soldadas en obra y anclajes mecánicos para su fijación.
Criterio de valoración económica: El precio incluye las soldaduras, los cortes, los despuntes, las piezas especiales, las placas de arranque y de transición de columna inferior a superior, los casquillos y los elementos auxiliares de montaje.
Incluye: Replanteo. Presentación, nivelación y montaje de la subestructura soporte.
Criterio de medición de proyecto: Peso nominal medido según documentación gráfica de Proyecto.
Criterio de medición de obra: Se determinará, a partir del peso obtenido en báscula oficial de las unidades llegadas a obra, el peso de las unidades realmente ejecutadas según especificaciones de Proyecto.

| Código | Ud | Descripción | Rendimiento | Precio | Importe |
|---|---|---|---|---|---|
| mt07ala000ab | kg | Acero laminado A 36, en perfiles laminados en caliente, según ASTM A 36, piezas simples, para aplicaciones estructurales, acabado con imprimación antioxidante. Trabajado y montado en taller, para colocar con uniones soldadas en obra. (material) | 1 | 15.56 | 15.560 |
| mt26aaa023a | Ud | Anclaje mecánico con taco de expansión de acero galvanizado, tuerca y arandela. (material) | 0.2 | 13.08 | 2.616 |
| mq08sol020 | h | Equipo y elementos auxiliares para soldadura eléctrica. (maquinaria) | 0.031 | 24.73 | 0.767 |
| mo047 | h | Montador de estructura metálica. (mano de obra) | 0.033 | 61.47 | 2.029 |
| mo094 | h | Ayudante de montador de estructura metálica. (mano de obra) | 0.033 | 45.92 | 1.515 |
| % | % | Herramienta menor | 2 % | 22.487 | 0.450 |
|  |  | Costes directos |  |  | 22.937 |

Residuos:
- colocación: mt07ala000ab; factor de residuo 0.0045

## Recursos

**mt07ala000ab** kg Acero laminado A 36
Datos técnicos: Coste energético 9.830 MJ; Emisión de CO2 0.510 kg; Código LER 17 04 05; Masa del elemento 1 kg; Volumen 0.000476 m3

**mt26aaa023a** Ud Anclaje mecánico con taco de expansión de acero galvanizado, tuerca y arandela
Datos técnicos: Coste energético 0.725 MJ; Emisión de CO2 0.071 kg; Código LER 17 04 05; Masa del elemento 0.025 kg; Volumen 0.000012 m3
Residuos:
- embalaje: re150101 Envases de papel y cartón. (componente de residuo); rendimiento 0.002 kg; Código LER 15 01 01; Masa del elemento 1 kg; Volumen 0.001333 m3
- embalaje: re170203 Plástico. (componente de residuo); rendimiento 0.001 kg; Código LER 17 02 03; Masa del elemento 1 kg; Volumen 0.001667 m3
